# Neubau Integrierte Regionalleitstelle Ostwürttemberg Aalen
Angebotsaufforderung (GAEB DA XML 3.3, DA83)
Projekt: A3899
Währung: EUR
Vergabeart: Offenes Verfahren
Auftraggeber: Deutsches Rotes Kreuz, DRK-Kreisverband Aalen e. V., Eugen-Hafner-Straße 1, 73431 Aalen; DV-Nummer: A3899-34; Vergabenummer: A3899-34
Erstellt mit: BECHMANN AVA 2025.80/ GXML Toolbox V3.3 R20210630, BECHMANN AVA 2025.80, 13.05.2026

## Allgemeine Baubeschreibung
1.0  ALLGEMEINE BAUBESCHREIBUNG

Am Standort Aalen soll auf dem Flurstück 2648 ein Neubau für die Integrierte Regionalleitstelle (IRLS) Ostwürttemberg realisiert werden. Der Standort ist in direkter Nachbarschaft zum derzeitigen Standort des Rettungszentrums Aalen (Bischof-Fischer-Straße 121) gewählt.

Das Gebäudevolumen gliedert sich entsprechend der nördlich angrenzenden Bebauung in ein Sockelgeschoss (UG) für Tiefgarage und Technik, sowie zwei zusätzliche Vollgeschosse im nördlichen Bauteil B und drei zusätzliche Vollgeschosse im südlichen Bauteil A. Die Bauteile erhalten begrünte Flachdächer. Die Zufahrt zum Parkgeschoss im UG erfolgt über die Bischof-Fischer-Straße.

Auf der Nord-West Seite des Grundstücks entlang des Schützenwegs werden drei Stellplätze für Besucher vorgesehen. Von dort gelangt man fußläufig über einen kleinen Vorplatz in den überdachten Haupt-Eingangsbereich im Erdgeschoss. Im Verteilerfoyer schließt das Haupttreppenhaus mit Aufzug an und ermöglicht die vertikale Erschließung.

In der IRLS Ostwürttemberg ist der Leitstellenbetriebsraum für die Disponenten des DRK untergebracht. Von dort werden die eingehenden Notrufe der 112 aus den Landkreisen Ostalb und Heidenheim disponiert. Die Arbeiten finden im 24 h Betrieb an 365 Tagen im Jahr statt. Neben dem Leitstellenbetriebsraum sind im 1. OG die Räume der Partnerleitstelle untergebracht. Diese dienen der Ausfallredundanz der IRLS Rems-Murr-Kreis und als Schulungs- und Erweiterungsflächen. Die Disponenten-Plätze betragen 8 Einsatzleitplätze (ELP) inkl. Ausbaureserve, zusätzlich 8 Ausnahmeabfrageplätze und 3 ELP in der Partnerleitstelle. Ebenfalls auf der Leitstellenbetriebsebene im 1. OG befinden sich die Verwaltungsbereiche der Leitstellenleitung, Administration und IT, sowie die abgesetzte Notrufannahme.
Die Verbindung der beiden Bereiche stellt die Kommunikationszone dar. An sie schließen die dienenden Funktionen an: Aufenthalt mit Küche, Sanitärbereiche, Lager und Druckerräume. Der gesamte Bereich des 1. OG ist als Sicherheitsbereich mit Zutrittsschleuse ausgebildet.

Im Erdgeschoss liegen im Bauteil A die für den Leitstellenbetrieb technisch erforderlichen Funktionsräume: Serverräume in redundanter Ausführung, drei USV-Räume und Klima- und- Lüftungszentrale.
Im Bauteil B sind die dienenden Funktionen für das Personal untergebracht: Sanitärbereiche mit Umkleiden und Duschen, Ruheräume und Lagerbereiche.

Im 2. OG sind die Räume für den Stabsfall konzipiert. Von einem zentralen Verteiler sind die Bereiche Stabsraum, Kommunikationszentrale, Büro der Feuerwehr und dienende Nebenräume wie Lager-, Sanitär- und Teeküchenbereiche angeschlossen. Im Normalbetrieb kann dieser Bereich als Besprechungs- und Schulungsraum für den Betrieb der Leitstelle oder die störungsfreie Begehung durch Besucher oder andere Veranstaltungen genutzt werden. Dem Stabsraum vorgelagert ist eine Dachterrasse mit intensiv begrünten Bereichen. Eine Nutzung als Versammlungsstätte ist für den Stabsraum durch eine Personenbeschränkung auf ca. 25 Personen ausgeschlossen.

Auf dem Dach des Bauteils A befindet sich die Aufstellfläche für das Lüftungsgerät 02 (Leitstelle), die Tischkühler für den Eisspeicher, extensive Dachbegrünung mit Photovoltaikanlagen. Die Zugänglichkeit ist über eine Außentreppe und Absturzsicherungen entlang der Attika gewährleistet.

Im Untergeschoss sind Stellplätze für 9 Fahrzeuge in einer natürlich belüfteten Garage vorgesehen. Des Weiteren ist die Netzersatzanlage als Dieselaggregat mit entsprechendem Tank, sowie die Heizzentrale und Übergaberäume im UG angeordnet. Auf der Westseite des Grundstücks wird das Tankgebäude für den Eisspeicher vorgesehen.

1.1  ANGABEN ZUR BAUSTELLE

1.1.1 Lage der Baustelle/Umgebungsbedingungen
Der Neubau wird auf einem Baugrundstück in Aalen, Stadtbezirk Bohl-Hofstätt, in unmittelbarer Nachbarschaft zum bestehenden DRK-Gebäude errichtet. Das Grundstück grenzt im Norden an ein bebautes Nachbargrundstück und wird im Osten, Süden und Westen jeweils von öffentlichen Straßen umschlossen.
Das Baugrundstück ist sehr beengt. Der Neubau nimmt einen Großteil der zur Verfügung stehenden Grundstücksfläche ein. Darüber hinaus befinden sich 3 zu erhaltende Eichen auf dem Grundstück, welche in Abstimmung mit dem Grünflächenamt großräumig durch einen Bauzaun geschützt werden. Diesen Umständen Rechnung tragend wird das Gewerk Bauzaun vor Beginn der Rohbauarbeiten in Abstimmung mit den zuständigen Behörden Teile der öffentlichen Straßen unter Erhalt des laufenden Straßenverkehrs absperren und der Baustelle zuschlagen (siehe Baustelleneinrichtungsplan).
Dennoch stehen nur sehr geringe Lagerflächen zur Verfügung. Dies ist bei der Kalkulation zu berücksichtigen.

Zufahrtsmöglichkeiten
Die Zufahrt und Anlieferung zur Baustelle erfolgt hauptsächlich von Osten über die Bischof-Fischer-Straße und von Westen über den Schützenweg. Die Parkstraße wird sowohl von den Einsatzfahrzeugen der gegenüberliegenden Zentrale als auch von der Öffentlichkeit sehr rege genutzt, weshalb auf eine direkte Baustellenzu- und -abfahrt an dieser Stelle verzichtet wird. Darüber hinaus geht die Straße in Richtung Westen in eine zeitlich begrenzte Einbahnstraße über, was die Baustellenandienung in Fahrtrichtung Westen erschwert.

Öffentliche Verkehrsflächen außerhalb der Baustelle, Straßen, Wege und sonstige Außenanlagen sind unbeschädigt und sauber zu halten und bei unvermeidlichen Verschmutzungen vom Auftragnehmer unverzüglich jedoch mindestens werktäglich zu reinigen. Darüber hinaus sind öffentliche Verkehrsflächen außerhalb der Baustelle bei der Bauausführung zu schützen (§ 12 Abs. 2 LBO); für Schäden muss nach zivilrechtlichen Grundsätzen Ersatz geleistet werden.

1.1.2 Betriebliche Bedingungen
Die Nachbarbebauungen und die angrenzenden Straßen bleiben während der Baumaßnahmen in Nutzung. Insbesondere das bestehende Rettungszentrum und der dort laufende Betrieb hat grundsätzlich Vorrang.

1.1.3 Art und Lage der baulichen Anlagen
Im Süden befindet sich auf der gegenüberliegenden Straßenseite das bestehende DRK-Hauptgebäude mit Garagen für die Einsatzfahrzeuge des Kreisverbands sowie der Feuerwehr. Die Rettungsfahrzeuge fahren auf die im Süden des Baugrundstücks befindliche Parkstraße ein, weshalb diese Straße jederzeit frei und sauber gehalten werden muss.
Das übrige Umfeld ist von Wohnbebauung geprägt. In unmittelbarer Nachbarschaft befinden sich außerdem Schulen und Kindergärten.

Der Neubau besteht aus einem Sockelgeschoss sowie je nach Gebäudeteil 2 bzw. 3 Vollgeschossen.

Nutzfläche  1.213 m  ²
BRI  12.693 m  ³

Abmessungen:

BAUTEIL A
Höhe (bezogen auf 440,50 üNN)  ca. 14,19 m
Länge  25,27 m
Breite  22,39 m

BAUTEIL B
Höhe (bezogen auf 440,50 üNN)  ca. 8,96 m
Länge  22,58 m
Breite  15,33 m

1.1.4 Verkehrsverhältnisse auf der Baustelle
Innerhalb des Geländes gilt die StVO. Materialtransporte dürfen nur über die vorgesehenen Transportwege durchgeführt werden.

1.1.5 Für den Verkehr freizuhaltende Flächen
Feuerwehrzufahrten, Zufahrten für die Einsatzfahrzeuge des DRK sowie sämtliche öffentliche Verkehrswege sind freizuhalten.

1.1.6 Art, Lage, Maße und Nutzbarkeit von Transporteinrichtungen und Transportwegen
Das Gewerk Gerüstbau stellt nach Fertigstellung des Rohbaus allen am Bau Beteiligten ein Fassadengerüst sowie einen Gerüstaufzug mit einer maximalen Nutzlast von 1,5 t zur Verfügung.

1.1.7 Lage, Art, Anschlusswert und Bedingungen für das Überlassen von Anschlüssen für Wasser, Energie und Abwasser
Den am Bau beteiligten Firmen werden Entnahmestellen für Bauwasser auf dem Baugrundstück sowie Baustromverteiler im Außenbereich sowie in den einzelnen Geschossen zur Verfügung gestellt. Weitere Regelungen hierzu siehe BVB.

1.1.8 Lage und Ausmaß überlassener Flächen und Räume
Aufgrund der begrenzten Platzverhältnisse können Lagerfläche nur in sehr begrenztem Umfang und nur nach Abstimmung mit der örtlichen Objektüberwachung zur Verfügung gestellt werden. Lagerräume innerhalb des Gebäudes können nicht zur Verfügung gestellt werden.

Sanitär und ggf. Sanitätscontainer werden den am Bau beteiligten Firmen ab Gewerk Rohbau zur Verfügung gestellt.
Flächen zum Einrichten von Mannschafts- und/oder Bürocontainern können auf dem Baugrundstück nicht zur Verfügung gestellt werden. Der Bauherr kann hierfür in begrenztem Umfang Flächen auf dem benachbarten Grundstück auf der gegenüberliegenden Straßenseite der Parkstraße zur Verfügung stellen.

Parkplätze für Firmenfahrzeuge des Auftragnehmers sind im Bereich des Baugrundstücks nicht, in deren unmittelbaren Umgebung nur sehr begrenzt vorhanden. Ein Anspruch besteht nicht.

1.1.9 Bodenverhältnisse, Baugrund und seine Tragfähigkeit
Über die Baugrund- und Grundwasserverhältnisse sowie die bautechnischen Folgerungen liegen geotechnische Gutachten vor, welche bei Bedarf und auf Anfrage zur Verfügung gestellt werden.

1.1.10 Hydrologische Werte von Grundwasser
Als Grundwasserstand gilt der Grundwasserstand gemäß geotechnischem Gutachten. Der bauzeitliche Grundwasserstand ist darin definiert und liegt bei ca. +434,90 m bis +435,90 m üNN.

1.1.11 Besondere umweltrechtliche Vorschriften
Das Grundwasser ist sowohl während des Bauens als auch nach Fertigstellung des Vorhabens vor jeder Verunreinigung zu schützen (Sorgfalt beim Betrieb von Baumaschinen und im Umgang mit wassergefährdenden Stoffen, Anwendung grundwasserunschädlicher Isolier-, Anstrich- und Dichtungsmaterialien usw.). Beim Abpumpen von Grund- und Oberflächenwasser in die Regenwasserkanalisation oder unmittelbar in Oberflächengewässer ist darauf zu achten, dass keine Gewässerverunreinigung durch Zementmilch, wassergefährdende Stoffe oder auch Erdschlamm eintritt. Das Einleiten von Grund- und Oberflächenwasser in einen Schmutzwasser- oder Mischwasserkanal ist unzulässig.
Einleitung in Mischwasserkanal bei kontrollierter Wasserhaltung (siehe Pos. Wasserhaltung) ist zulässig. Bei Unfällen mit wassergefährdenden Stoffen sind sofort die Stadt Aalen und der betroffene Wasserversorgungsbetrieb zu unterrichten. Für evtl. Unfälle mit z. B. Betriebs- oder Kraftstoffen sind geeignete Bindemittel sowie entsprechende mobile Auffangbehältnisse in ausreichender Menge auf der Baustelle vorzuhalten. Oberflächenwasser ist von offenen Baugruben sowie Fundament- und Leitungsgräben so weit wie möglich fernzuhalten. Kraft-, Betriebs- und sonstige wassergefährdende Stoffe, die für die Bauausführung benötigt werden, sind in ausreichend bemessenen, dichten und beständigen Auffangwannen zu lagern. Das Betanken von Maschinen und Geräten darf nur auf ausreichend befestigten Flächen erfolgen. Kontaminierungen von Gewässern oder Boden, auch wenn nicht selbst verursacht, ist der BL umgehend anzuzeigen.

1.1.12 Vorgaben Beseitigung Abfall
Das Gewerk Rohbau entsorgt seine Abfälle selbst und auf eigene Kosten.
Ab den weiteren Ausbauarbeiten wird vom AN Entsorgung & Baureinigung auf dem Baufeld ein zentraler Recyclinghof eingerichtet, in den die einzelnen Gewerke ihre Abfälle sortenrein nach den Vorgaben des Kreislaufwirtschafts- und Abfallgesetz (KrW-/AbfG) sortiert zu festgelegten Uhrzeiten (vsl. an 3 Arbeitstagen pro Woche zwischen 7.30 und 16.30 Uhr) verbringen und unter Anleitung des Entsorgungslogistikers in die bereitgestellten Container werfen können. Die Kosten für den Transport der Abfälle zum Recyclinghof sind von den einzelnen AN einzukalkulieren.
Die Kosten für den Recyclinghof und die Entsorgungskosten werden vom Bauherrn über eine Umlage erwirtschaftet, welche allen Auftragnehmern (außer Rohbau) in Abzug gebracht wird (siehe WBVB).

1.1.13 Schutzgebiete oder Schutzzeiten im Bereich der Baustelle
nicht zutreffend

1.1.14 Art und Umfang des Schutzes von Bäumen, Pflanzbeständen, Vegetationsflächen, Verkehrsflächen, Bauteilen, Bauwerken, Grenzsteinen und dergleichen im Bereich der Baustelle
Fertig gestellte Bauteile sowie bestehende Bäume sind vor Verunreinigung und Beschädigung zu schützen. Die zu erhaltenden Bäume auf der Baustelle werden mit Bauzaun großräumig eingefasst. Diese Flächen sind weder zu betreten noch als Lagerfläche zu nutzen.

1.1.15 Art und Umfang der Regelung und Sicherung des öffentlichen Verkehrs
Das Gewerk Bauzaun stellt die gem. Baustelleneinrichtungsplan dargestellten Baustellenumschließungen her und hält diese für alle am Bau Beteiligten vor.
Sollten aufgrund besonderer Anforderungen temporär Änderungen an der eingerichteten Situation erforderlich sein, so liegt dies im Verantwortungsbereich des Verursachers einschließlich aller erforderlichen behördlichen Klärungen und ggf. anfallenden Gebühren.

1.1.16 Im Bereich der Baustelle vorhandene Anlagen, insbesondere Abwasser- und Versorgungsleitungen
Leitungsauskünfte sind vom Auftragnehmer eigenverantwortlich einzuholen.
Im südwestlichen Bereich des Baufeldes ist geplant, die Hausanschlussleitungen einzurichten.

1.1.17 Bekannte oder vermutete Hindernisse im Bereich der Baustelle
nicht zutreffend

1.1.18 Vermutete Kampfmittel im Bereich der Baustelle
Das Vorhandensein von Kampfmitteln wurde durch eine Luftbildauswertung überprüft und für unwahrscheinlich befunden. Das entsprechende Gutachten kann auf Verlangen eingesehen werden.

1.1.19 Gemäß der Baustellenverordnung getroffene Maßnahmen der Sicherheits- und Gesundheitsschutzkoordination

Die Baumaßnahme unterliegt der Vorankündigung gemäß § 2 Baustellenverordnung. Bei der Baumaßnahme sind besonders gefährliche Arbeiten nach Anhang II der BaustellV (Absturzgefahr aus einer Höhe von mehr als 7 m) auszuführen. Der Auftraggeber (AG) wird einen Koordinator für Sicherheit und Gesundheitsschutz (SiGeKo) gem. BaustellV bestellen. Dessen ungeachtet gelten LBO §§ gem. § 5 der BaustellV weiterhin. Der SiGeKo erstellt einen Sicherheits- und Gesundheitsschutzplan (SiGePlan), der im Verlauf der Baumaßnahme fortgeschrieben werden muss. Hierzu hat der Auftragnehmer (AN) aus seinem Tätigkeitsbereich alle für die Baustelle bzw. Bauablaufplanung relevanten Sicherheits- und Gesundheitsschutzunterlagen bzw. Informationen unmittelbar nach Auftragserteilung zur Kenntnis zu geben und sich in allen Sicherheits- und Gesundheitsschutz-Angelegenheiten vor und während der Bauphase mit dem Koordinator abzustimmen. Der AN hat den SiGeKo rechtzeitig über den Ausführungsbeginn seines Gewerkes zu informieren. Die AN haben hinsichtlich der Sicherheit und des Gesundheitsschutzes der Beschäftigten, insbesondere hinsichtlich der Maßnahmen nach § 2 Abs. 1, entsprechend § 8 Abs. 1 Arbeitsschutzgesetz zusammenzuarbeiten. Der AN hat den SiGePlan bzw. die Hinweise und Anordnungen des Sicherheitskoordinators zu beachten. Der Auftragnehmer hat die Meldepflichten gegenüber dem SiGeKo (unabhängig von den Meldepflichten gegenüber Bauleitung und Behörden) zu erfüllen. Durch den SiGeKo erfolgt eine Einweisung in den SiGePlan. Die Unterweisung der Mitarbeiter bzw. der Mitarbeiter von Subunternehmern gem. ArbSchG § 12 ist Sache des Auftragnehmers. Die Teilnahme der Firmenbauleiter bzw. Vorarbeiter an den Sicherheitsbegehungen gehört zu den Nebenleistungen der Auftragnehmer. Der SiGeKo hat beratende Funktion, er ist jedoch befugt, die Ausführung von Bauarbeiten/Aufbauarbeiten zu unterbrechen, wenn Unternehmen Unfallverhütungsvorschriften, Verordnungen, Richtlinien und Durchführungsanweisungen für den Arbeitsschutz nicht einhalten. Die Bauleitung entscheidet dann über die einzuleitenden Maßnahmen bzw. die weitere Fortführung der Arbeiten. Werden Mängel an Sicherheitseinrichtungen nach schriftlicher Aufforderung der Bauleitung durch die Auftragnehmer nicht ordnungsgemäß oder nicht termingerecht beseitigt, gehen die damit in Zusammenhang stehenden Kosten (weitere Nachschau, weitere Reklamationsschreiben u. a.) zu Lasten des betreffenden Auftragnehmers. Verantwortlich für die Einhaltung der Schutzmaßnahmen nach den geltenden Unfallverhütungsvorschriften ist der Unternehmer. Die Bauherrschaft/Bauleitung sind verpflichtet auf die Einhaltung der Sicherheitsmaßnahmen hinzuweisen und können den Unternehmer zur Einhaltung der Sicherheitsmaßnahmen (z. B. durch Bauzeitenunterbrechung, Meldungen an die BG) anhalten. Der AG behält sich Regressforderungen im Falle von Bauzeitverzögerungen durch vermeidbare Unfälle vor.

Umwehrungen/Seitenschutz:
Die Schutzmaßnahmen/Absturzsicherungen müssen so lange bestehen bleiben und unterhalten werden, bis jede Gefährdung von Personen oder Sachen ausgeschlossen ist. Bei Verletzung seiner Verpflichtungen haftet er für jeden Schaden an Personen oder Sachen gegenüber Auftraggeber oder dritten Personen.

Lärmschutz (Emissionen):
Das Bauvorhaben liegt in einem Gebiet, in dem vorwiegend Wohngebäude stehen. Es ist zwingend die "Allgemeine Verwaltungsvorschrift zum Schutz gegen Baulärm-Geräuschimmissionen (VwV zum BImschG, BAnz. Nr. 160) sowie die Nr. 32 BImSchV (Maschinen + Gerätelärmschutz) zu beachten und einzuhalten. Die Allgemeine Verwaltungsvorschrift zum Schutz gegen Baulärm-Geräuschimmission (AVV Baulärm) sind zu beachten und einzuhalten.

Immissionsrichtwerte:
- tagsüber 55 dB (A)
- nachts 40 dB (A)

Als Nachtzeit gilt die Zeit von 20.00 bis 7.00 Uhr. In der Zeit von 20.00 bis 7.00 Uhr sind alle gewerblichen Betätigungen verboten, die geeignet sind, die Nachtruhe zu stören. Die Polizeibehörde kann, wenn öffentliches Interesse vorliegt, von diesen Schutzzeiten Ausnahmen zulassen. Die Beantragung von Ausnahmen ist Sache des/der Auftragnehmer. Die Baustelle ist so einzurichten, dass die Möglichkeiten zur Minderung des Baulärms voll ausgeschöpft werden. Der AN hat im Bedarfsfall (Einsprüche/Beschwerden der Anlieger) den Nachweis zur Einhaltung der Immissionsrichtwerte bzw. der Maßnahmen zur Minderung des Baulärms nachzuweisen. Arbeiten, bei denen voraussichtlich der Beurteilungspegel von 85 dB(A) überschritten wird, sind dem SiGe-Koordinator zu melden.

Öffentl. Straßenraum/Baustellenzufahrt:
Auftretende Verschmutzungen im öffentlichen Verkehrsraum sind unverzüglich zu beseitigen. Der AN haftet für Forderungen Dritter durch von ihm zu vertretende Verschmutzungen des öffentlichen Straßenraums. Die Bauzaunabsperrungen sind arbeitstäglich zu prüfen, der arbeitstägliche und BL abzustimmen. Die Verantwortlichkeiten sind zu protokollieren.
Der Sicherheits- und Gesundheitsschutz bezüglich Gerüstarbeiten sind – soweit Gerüste zum Einsatz kommen – mit dem SiGeKo abzuklären.
Weitere Angaben sind dem SiGePlan zu entnehmen.

Arbeiten anderer Unternehmer auf der Baustelle:
Die zeitgleichen Arbeiten anderer Unternehmer auf der Baustelle sind dem SiGePlan zu entnehmen.

Bei Arbeiten auf der Baustelle muss grundsätzlich ein qualifizierter Ersthelfer ständig vor Ort sein.
Außerdem muss bis 10 Beschäftigte ein kleiner Verbandskasten und bei mehr als 10 Beschäftigten ein großer vor Ort auf der Baustelle sein.

1.1.20 Besondere Anordnungen, Vorschriften und Maßnahmen der Eigentümer oder der anderen Weisungsberechtigten von Leitungen, Kabeln, Dränen, Kanälen, Straßen, Wegen, Gewässern, Gleisen, Zäunen und dergleichen im Bereich der Baustelle
nicht zutreffend

1.1.21 Art und Umfang von Schadstoffbelastungen
Siehe geotechnisches Gutachten. Sollte die Unterlage den Ausschreibungsunterlagen nicht beiliegen, kann sie auf Verlangen eingesehen werden.

1.1.22 Art und Zeit der vom Auftraggeber veranlassten Vorarbeiten
nicht zutreffend

1.1.23 Arbeiten anderer Unternehmer auf der Baustelle
Mit der gleichzeitigen Ausführung von Arbeiten anderer Gewerke im Rahmen der üblichen Bauabwicklung ist zu jeder Zeit zu rechnen.

1.2  ANGABEN ZUR AUSFÜHRUNG

Gegenstand der Leistungsbeschreibung:
Gegenstand dieser Leistungsbeschreibung ist das Gewerk  VE 015 MSR/Gebäudeautomation

1.2.1 Vorgesehene Arbeitsabschnitte, Arbeitsunterbrechungen und -beschränkungen nach Art, Ort und Zeit sowie Abhängigkeit von anderen Leistungen
Siehe beigefügter Bauzeitenplan. Aufgrund der Komplexität der Baumaßnahme ist mit Arbeiten in Teilabschnitten zu rechnen. Von einem durchgehenden Arbeitseinsatz kann nicht ausgegangen werden.

Die Arbeiten sind dem Baufortschritt und den Notwendigkeiten der Vorgewerke angepasst auszuführen. Die Arbeitseinsätze erfolgen bauteil- und abschnittsweise nach Angabe der Bauleitung.

Die Arbeiten können gleichzeitig in den Bauteilen und mehreren Geschossen stattfinden.

1.2.2 Besondere Erschwernisse während der Ausführung
keine Angaben

1.2.3 Vorgaben die sich aus dem SiGe-Plan gem. Baustellenverordnung ergeben
siehe Pkt. 1.1.19

1.2.4 Art und Umfang der Leistungen zur Unfallverhütung und zum Gesundheitsschutz für Mitarbeiter anderer Unternehmen
Durch die Gewerke Rohbau und Gerüstbau werden Absturzsicherungen, durchtrittsichere Abdeckungen etc. eingerichtet und vorgehalten. Änderungen an diesen Einrichtungen dürfen nur in Abstimmung mit den Erstellern und unter Wahrung der UVV erfolgen.

1.2.5 Besondere Anforderungen für Arbeiten in kontaminierten Bereichen
nicht zutreffend

1.2.6 Besondere Anforderungen an die Baustelleneinrichtung und Entsorgungseinrichtungen
Die Baustelleneinrichtung ist Nebenleistung gem. VOB und ist, sofern nachfolgend nicht anders beschrieben, in die Leistungen mit einzukalkulieren.
Aufgrund der beengten Platzverhältnisse auf der Baustelle sind erforderliche Lagerflächen mit der Objektüberwachung des Bauherrn abzustimmen. Der hierfür erforderliche Platzbedarf ist auf das Notwendige zu reduzieren.

1.2.7 Besondere Anforderungen an das Auf- und Abbauen sowie Vorhalten von Gerüsten
keine Angaben

1.2.8 Mitbenutzung fremder Gerüste, Hebezeuge, Aufzüge, Aufenthalts- und Lagerräume, Einrichtungen und dergleichen durch den Auftragnehmer
Das Gewerk Gerüstbau erstellt ein Fassaden- und Dachfanggerüst, welches zur Nutzung durch andere Gewerke zur Verfügung gestellt wird. Darüber hinaus wird ein Bauaufzug eingerichtet, der den Transport der Materialien in die Obergeschosse ermöglicht.
Das Gewerk Rohbau erstellt im Zuge der Baustelleneinrichtung Sanitär- und Sanitätscontainer für alle am Baubeteiligten und hält diese bis zum Ende der Baumaßnahme vor.
Das Gewerk Bauzaun erstellt die allgemeine Baustellenumschließung und betreibt diese.
Darüber hinaus werden keine Leistungen zur allgemeinen Nutzung zur Verfügung gestellt.

1.2.9 Wie lange, für welche Arbeiten und gegebenenfalls für welche Beanspruchung der AN Gerüste, Hebezeuge, Aufzüge, Aufenthalts- und Lagerräume, Einrichtungen und dergleichen für andere Unternehmer vorzuhalten hat
siehe 1.2.8 sowie ggf. nachfolgende Positionsbeschriebe

1.2.10 Verwendung oder Mitverwendung von wiederaufbereiteten (Recycling-)Stoffen
keine Angabe

1.2.11 Anforderungen an wiederaufbereitete (Recycling-) Stoffe und an nicht genormte Stoffe und Bauteile
keine Angabe

1.2.12 Besondere Anforderungen an Art, Güte und Umweltverträglichkeit der Stoffe und Bauteile, auch z. B. an die schnelle biologische Abbaubarkeit von Hilfsstoffen
keine Angabe

1.2.13 Art und Umfang der vom Auftraggeber verlangten Eignungs- und Gütenachweise
keine Angabe

1.2.14 Unter welchen Bedingungen auf der Baustelle gewonnene Stoffe verwendet werden dürfen oder müssen oder einer anderen Verwendung zuzuführen sind
keine Angabe

1.2.15 Art, Zusammensetzung und Menge der aus dem Bereich des AG zu entsorgenden Böden, Stoffe und Bauteile
keine Angabe

1.2.16 Art, Anzahl, Menge oder Masse der Stoffe und Bauteile, die vom Auftraggeber beigestellt werden
keine Angabe

1.2.17 In welchem Umfang der AG Abladen, Lagern und Transport von Stoffen und Bauteilen übernimmt oder dem AN Geräte zur Verfügung stellt
keine Angabe

1.2.18 Leistungen für andere Unternehmer
keine Angabe

1.2.19 Mitwirken beim Einstellen von Anlageteilen und bei der Inbetriebnahme von Anlagen im Zusammenwirken mit anderen Beteiligten
Bei der Beteiligung mehrerer Gewerken zur Inbetriebnahme von Bauteilen sind Termine mit der örtlichen Bauleitung abzustimmen.

1.2.20 Benutzung von Teilen der Leistung vor der Abnahme
keine Angabe

1.2.21 Übertragung der Wartung während der Dauer der Verjährungsfrist für die Mängelansprüche für maschinelle und elektrotechnische sowie elektronische Anlagen oder Teile davon
Im Bedarfsfall werden im nachfolgenden Leistungsverzeichnis entsprechende Leistungen abgefragt.

1.2.22 Abrechnung nach bestimmten Zeichnungen oder Tabellen
keine Angaben

## Anlagenbeschreibung Sanitär, Heizung, Lüftung, Kälte
Anlagenbeschreibung Sanitär, Heizung, Lüftung, Kälte

Die nachfolgend beschriebenen HKLS-Anlagen sind auf folgende LVs aufgeteilt:
- LV Wärme-Kälteerzeugung
- LV Sanitär, Heizung (Gebäude), Kälte (Gebäude), Staubsauganlage
- LV Lüftung
- LV MSR/GLT

KG 411 – Abwasseranlagen
Schmutzwasser
Die Schmutzwasserentwässerung in den Obergeschossen erfolgt im Freispiegelsystem. Die Fallleitungen werden an der Unterkante Decke UG zusammengefasst und aus dem Gebäude geführt. Im Außenbereich werden diese mit dem Regenwasser zusammengeführt und an den städtischen Mischwasserkanal in der Bischof-Fischer-Straße angeschlossen. Die Schmutzwasserentwässerung im UG muss über eine Hebeanlage erfolgen, da diese unter der Rückstauebene liegt.

Regenwasser
Die Dachflächen verfügen generell über eine extensive Dachbegrünung mit mindestens 10 cm Aufbau, was gemäß Forderung des Tiefbauamts der Stadt Aalen eine ausreichende Retention darstellt, um das Regenwasser anschließend in den städtischen Mischwasserkanal einleiten zu können. Die Regenwasserentwässerung für das Regenereignis r5,5 erfolgt im Freispiegelsystem über außenliegende Fallleitungen. Auch die Notentwässerung für das Regenereignis r5,100 erfolgt über separate Rohrleitungen an der Außenfassade und läuft im EG frei auf das Gelände aus. Für die Entwässerung des Regenwassers im UG (Tiefgarage/Lichtschächte) ist eine Doppel-Tauchpumpe vorgesehen, welche in einem separaten Schacht in der Technikzentrale im UG geplant ist.

KG 412 – Wasseranlagen
Der Hauswasseranschluss wird im Hausanschlussraum auf der Westseite im UG hergestellt. Der Anschluss wird mit einem Zähler, einem manuellen Rückspülfilter sowie einem Druckminderer ausgestattet. Die Wasserhärte ist mit ~16 °dH als „hart“ eingestuft. Nach Abstimmung mit dem Bauherrn wird jedoch keine zentrale Enthärtungsanlage eingeplant. Nach Mitteilung der Stadtwerke Aalen beträgt der mittlere Fließdruck im Anschlussbereich ~4,4 bar. Nach erfolgter Druckverlustberechnung (geod. Höhe, Enthärtungsanlage, Leitungsverluste sowie Mindestfließdruck am Verbraucher von 1 bar) ist eine ausreichende Versorgung aller Zapfstellen mit dem Mindestfließdruck nicht gewährleistet. Daher wird eine Druckerhöhungsanlage im Gebäude eingeplant. Die Verteilleitungen vom Hausanschlussraum werden im UG bzw. im EG unter der Geschossdecke zu den beiden Installationsschächten geführt. Von dort erfolgt die vertikale Verteilung innerhalb der Installationsschächte. Am Strangende, jeweils im obersten Geschoss, werden Trinkwasserhygienespülungen eingeplant.

Warmwasser
Aufgrund des geringen Warmwasserbedarfs sowie zur größtmöglichen Sicherstellung der Trinkwasserhygiene (Vermeidung großer Anlagenvolumen) werden zur Warmwasserbereitung dezentrale elektrische Durchlauferhitzer eingeplant. Generell werden Putzräume, Teeküchen, Duschen sowie Behinderten-WCs mit Warmwasser versorgt. Waschtische im Bereich der WCs werden lediglich mit Kaltwasser versorgt.

Zählung
Es gibt seitens des DRK Aalen keine Anforderung an eine Verbrauchserfassung unterschiedlicher Nutzeinheiten/Zählbereiche. Daher wird lediglich die Hauseinspeisung (Zähler SWA) gezählt.

Einrichtungsgegenstände
Im Zuge der Planung wurde ein Bemusterungskatalog erstellt, welcher nach Beauftragung zur Verfügung gestellt wird.

KG 421 – Wärmeerzeugungsanlagen
Zur Wärme- und Kälteerzeugung ist eine reversible Wärmepumpe geplant, welche 100 % redundant ausgeführt wird. Die Wärmepumpe wird von einem unmittelbar vor dem Gebäude liegenden Eisspeicher mit einer konstanten Sole (Vor-/Rücklauf) gespeist. Während des Betriebs des Eisspeichers entzieht ein Wärmetauscher dem flüssigen Wasser die Energie und leitet diese an die Wärmepumpe weiter. Dort findet der Verdichtungsprozess statt, bei dem ein Kältemittel zunächst verdampft und anschließend komprimiert wird. Die dabei entstehende Wärme lässt sich sowohl für die Heizung als auch für die Kühlung verwenden. Das Besondere an einem Eisspeicher ist die Nutzung der sogenannten Kristallisationsenergie. Anders ausgedrückt liefert der Eis-Energiespeicher auch dann Energie, wenn das Wasser zu Eis gefriert. Das ganze Thema Wärme-/Kälteerzeugung mittels Wärmepumpen und Eisspeicher ist in einer separaten Ausschreibung enthalten.

In der Technikzentrale sind neben den Wärmepumpen auch Pufferspeicher und eine Druckhaltung inkl. automatischer Nachspeisung sowie ein Heizungsverteiler geplant. Generell ist die Wärmeerzeugung 100 % redundant aufgebaut, um einen durchgängigen unterbrechungsfreien Betrieb zu gewährleisten. Die Heizlastberechnung wurde in der Planung gemäß DIN EN 12831 unter Berücksichtigung der beigestellten U-Werte erstellt. Zusätzlich werden die Anschlüsse für die RLT-Geräte berücksichtigt. In Summe ergibt sich somit ein Wert von 57 kW. Die Auslegung der Gebäudeheizung erfolgt mit Niedertemperatursystemen mit 40/30 °C.

KG 422 – Wärmeverteilnetze
In der Heizzentrale wird ein Verteiler mit folgenden sechs Abgängen aufgebaut:
- Einspeisung Wärmepumpe 1 + 2
- Statische Heizung Leitstelle
- Statische Heizung Gebäude
- RLT-Gebäude
- Reserve
- Noteinspeisung

Je Verteilerabgang sind Absperreinrichtungen, Rückschlagventile sowie ein Zweimengenregelventil geplant. Sämtliche Heizungspumpen sind als Hocheffizienznassläuferpumpen vorgesehen. Die Wärmeverteilung erfolgt im UG an der Geschossdecke. Von dort erfolgt jeweils die Anbindung an die Steigstränge in den Installationsschächten. Am Austritt aus den Installationsschächten sind zum hydraulischen Abgleich Strangregulierarmaturen vorgesehen.

Zählung
Es gibt seitens des DRK Aalen keine Anforderung an eine Verbrauchserfassung unterschiedlicher Nutzeinheiten/Zählbereiche. Daher wird lediglich die Wärmeerzeugung gezählt.

KG 423 – Raumheizflächen
Sämtliche Heizflächen werden für den Niedertemperaturheizbetrieb 40/30 °C ausgelegt.

Unterflurkonvektoren 2-Leiter (nur heizen)
Für den Leitstellenbereich (inkl. Partnerleitstelle) sowie in den Fluren im 1. OG und 2. OG werden Unterflurkonvektoren (heizen) vorgesehen, welche in die dafür vorgesehenen Holraumböden eingebaut werden.

Unterflurkonvektoren 4-Leiter (heizen und kühlen)
Für den Bürobereich sowie die Besprechungsräume im 1. OG und 2. OG werden Unterflurkonvektoren (heizen/kühlen) vorgesehen, welche in die dafür vorgesehenen Holraumböden eingebaut werden.

Heizkörper
In Nebenräumen (wie z. B. Lagerbereiche, Teeküchen, WCs u. ä.) sowie im Sanitär-/Umkleidebereich im EG werden Niedertemperaturheizkörper eingeplant. Diese werden als Profilkompaktheizkörper mit Anschluss von unten (aus der Wand) geplant und erhalten absperr- und einstellbare Rücklaufverschraubungen sowie Heizkörperthermostate. In Fluren, Treppenhäusern u. ä. können optional Behördenmodelle ausgeführt werden.

KG 431 – Lüftungsanlagen
Für das Gebäude ist eine flächendeckende mechanische Be-/Entlüftung vorgesehen:
- Technikräume UG: 0,25 bis 0,5-facher Luftwechsel
- Besprechungsräume im EG: personenbezogener Luftwechsel: 30 m³/h
- Büros: personenbezogener Luftwechsel: 30 m³/h
- Leitstellenbereich: personenbezogener Luftwechsel: 50 m³/h
- WCs: 60 m³/h je WC, 30 m³/h je Urinal
- Duschbereiche: 10-facher Luftwechsel
- Umkleiden: 1-facher Luftwechsel (mit Überströmung aus Dusche)
- Teeküche: 3-facher Luftwechsel

Generell werden zwei Lüftungsgeräte unterschieden:
- RLT-Gerät Leitstellenbereich: 800 m³/h (zzgl. 200 m³/h Reserve -> Geräteauslegung 1.000 m³/h)
- RLT-Gerät Gebäude: 4.820 m³/h
- davon sind anteilig 4.020 m³/h für das Gebäude (Regelbetrieb)
- zusätzlich 800 m³/h als Redundanz für den Leitstellenbereich

Im Wartungsfall oder bei Defekt der RLT-Anlage der Leitstelle kann über eine Klappen-Schaltung der Leitstellenbereich über das RTL-Gerät „Gebäude“ versorgt werden.

Das RLT-Gerät „Gebäude“ verfügt über ein Heizregister, welches an die zentrale Wärmeversorgung angeschlossen ist. Hierbei werden Systemtemperaturen von 40 °C VL und 30 °C RL berücksichtigt. Ein Kühlregister ist nach Abstimmung mit dem DRK Aalen ebenfalls eingeplant.

Das RLT-Gerät „Leitstelle“ verfügt über eine integrierte Direktverdampfungs-Einheit („Split-Gerät“), worüber das Heiz-/Kühlregister im RLT-Gerät versorgt werden kann. Die dazugehörige Außeneinheit steht direkt neben dem RLT-Gerät auf dem Dach.

Beide Anlagen sind mit integrierter Wärmerückgewinnung (Plattenwärmetauscher/keine Luftübertragung) geplant.

Für den Leitstellenbereich ist eine dezentrale Befeuchtung im Zuluftkanal geplant, welche die Raumluftfeuchte konstant zwischen 40 % und 60 % (Sollwert 50 %) hält. Diese Befeuchtungsstrecke wird sowohl bei Betrieb der „Leitstellenanlage“ als auch der Anlage „Gebäude“ durchströmt.

Der Betrieb der Anlage erfolgt je nach Nutzungsanforderung mit konstanten oder variablen Volumenströmen. Teilweise werden diese mittels Taster, Zeitprogramm oder Luftqualitätsfühler angesteuert.

Die Aufstellung der Lüftungsanlage „Gebäude“ erfolgt in der RLT-Zentrale im EG. Die Luftverteilung erfolgt von hier aus über Kanäle im Bereich der Decke im EG/UG zu beiden vertikalen Erschließungsschächten. In den Geschossen wiederum erfolgt die horizontale Verteilung teilweise in der abgehängten Decke (Abluft) bzw. im Hohlraumboden (Zuluft). In den Kernbereichen (WCs o. ä.) wird sowohl die Abluft als auch die Zuluft über die Decke geführt. Die Außenluftansaugung sowie die Fortluft der Anlage „Gebäude“ wird jeweils über die Fassade im EG geführt. Die Wetterschutzgitter sind mit RC 3 Anforderung („Einbruchschutz“) versehen.

Die Aufstellung der RLT-Anlage „Leitstelle“ erfolgt auf dem Dach unmittelbar oberhalb dem Leitstellenbereich. Zu-/Abluftkanäle werden direkt über Dachdurchführungen in den Leitstellenraum geführt.

Brandschutzklappen werden motorisch mit Aufschaltung auf die GLT vorgesehen.

Je Raum ist sowohl in der Zuluft als auch in der Abluft ein Volumenstromregler (konstant oder variabel) sowie ein Telefonie-Schalldämpfer vorgesehen. Die Lüftungskanäle werden je nach Erfordernis rechteckig oder in runder Bauform hergestellt. Zur Vermeidung von Wärmeverlusten wird das Kanalnetz (Zu-/Ab- und Fortluft) in Schächten, im Hohlraumboden oder in abgehängten Decken mit alukaschierter Mineralwolle gedämmt. Die Außenluftansaugung wird zur Vermeidung von Schwitzwasser mit diffusionsdichtem Dämmmaterial isoliert. Sichtbar installierte Kanäle bleiben ungedämmt.

Die drei Batterieräume (USV) im EG sowie der Müllraum erhalten eine separate Abluft mittels Rohrventilator ins Freie. Die Zuluft-Nachströmung erfolgt über die RLT-Anlage Gebäude.

Die Be-/Entlüftung des NEA- und des Tankraums im UG wird gemäß Abstimmung mit der ELT-Planung im Zusammenhang und nach Anforderung der NEA-Anlage seitens Gewerk ELT geplant und ausgeführt.

KG 434 – Kälteanlagen
Die Kälteerzeugung erfolgt, wie unter KG 421 beschrieben, mittels einer reversiblen Wärmepumpe zum Heizen und Kühlen. Da für die Server- und Batterieräume auch im Winter Kühlung erforderlich ist, wurden die Wärmepumpen und Pufferspeicheranlagen so ausgelegt, dass paralleles Heizen und Kühlen möglich ist. Generell werden der Leitstellenbereich, die Besprechungsräume sowie die Büros gekühlt. Die Lüftungsgeräte erhalten ein Kühlregister. Die exakten Parameter wurden je Raum im Raumprogramm definiert. Gemäß Kühllastermittlung sind 91 kW Kälteleistung erforderlich. Anteilig davon sind ganzjährig ~24,5 kW Kühlleistung für den Server-/Technikbetrieb erforderlich.

Zentrale Komponenten/Kälteerzeugung
Die Kälteerzeugung erfolgt über eine im UG innenaufgestellte reversible Wärmepumpe (vgl. KG 421).

In der Technikzentrale sind neben den Wärmepumpen auch Pufferspeicher und eine Druckhaltung inkl. automatischer Nachspeisung sowie ein Kälteverteiler geplant. Generell ist die Kälteerzeugung 100 % redundant aufgebaut, um einen durchgängigen/unterbrechungsfreien Betrieb zu gewährleisten.

Die Auslegung der Kühlung erfolgt mit für den Kühlbetrieb hohen Systemtemperaturen von 16 bis 18 °C VL und ca. 22 °C RL, um zum einen einen möglichst energieeffizienten Betrieb zu gewährleisten und zum anderen eine Kondensatbildung an der Kühldecke im Leitstellenbereich zu unterbinden.

Vom Kälteverteiler werden mit folgenden Abgängen die Verbraucher im Gebäude versorgt:
- Einspeisung Wärmepumpe 1+2
- Serverraum System A (inklusive USV 1+2)
- Serverraum System B (inklusive USV 3)
- Kühldecke Leitstelle
- Unterflurkonvektoren Büros/Besprechung
- RLT-Gerät Gebäude
- Reserve
- Noteinspeisung

Folgende Verbraucher sind in den verschiedenen Raumgruppen geplant:
- Leitstellenbereich: Kühldecke
- Besprechungsräume: Unterflurkonvektoren
- Büros: Unterflurkonvektoren
- Serverräume: Zwischenrackkühler (in Abstimmung mit der IT-Planung)
- USV-Räume: Umluftkühlgeräte (Wand oder Deckenmontage)

Regelung
Die Ansteuerung der Kühldecke im Leitstellenraum erfolgt automatisch mittels Raumtemperaturfühler und einer definierten Temperaturgrenze. Nach Abstimmung mit dem Bauherrn steht den Nutzern vor Ort im Raum keine individuelle Eingriffsmöglichkeit zur Verfügung. Die Ansteuerung der Unterflurkonvektoren in den Büros und Besprechungsräumen erfolgt über fest installierte Raumbediengeräte, welche individuell vom Nutzer aktiviert werden können. Die Ansteuerung der Kühlgeräte in den Server-/USV-Räumen erfolgt automatisch mittels Raumtemperaturfühler und einer definierten Temperaturgrenze. Um einen energetisch optimierten Betrieb sicherzustellen, wird ein gleichzeitiger Heiz- und Kühlbetrieb gegeneinander verriegelt.

KG 476 – Staubsauganlage
Gemäß Abstimmung mit dem Bauherrn wird für den Leitstellenbereich eine zentrale Staubsauganlage eingeplant. Die Hauptkomponenten der Staubsauganlage befinden sich nach aktuellem Planungsstand in der Kältezentrale. Von dort aus führt die Saugleitung in den Leitstellenraum, wo diese auf mehrere Staubsaugerdosen im Holraumboden aufgeteilt wird.

## Anlagenbeschreibung Gebäudeautomation
Anlagenbeschreibung Gebäudeautomation

Die folgende Leistungsbeschreibung erstreckt sich über den Neubau einer Regionalleitstelle in Aalen.

Folgende Anlagenteile werden mittels DDC geregelt:

- Wärme/Kälteerzeugung mit physikalishen Kontakten und Schnittstellen
- Raumlufttechnische Anlagen mit Schnittstellen
- Heizkreisregelungen
- Kältekreisregelungen
- Raumautomationen
- M-Bus für Zähler
- Störmeldungen diverser Anlagenteile

Eine Aufsschaltung an eine übergeordnete Gebäudeleittechnik mittels Bacnet und eine Web-Server Variante ist zwingend anzubieten.

Angebotenes Fabrikat:

'.............................'
(vom Bieter einzutragen)

## Zusätzliche technische Vertragsbedingungen (ZTV) und Leistungsumfang
Zusätzliche technische Vertragsbedingungen (ZTV) und Leistungsumfang MSR/Gebäudeautomation

Allgemeine Vorbemerkungen Gebäudeautomation

Die nachfolgende Beschreibung erläutert ein vollkommen offenes und durchgängiges Gebäudeautomationssystem, beginnend vom Gebäudeleit-, Management- und Überwachungssystem (Automation Server, Enterprise Server) über Automatisierungseinheiten (Automation Server, universelle Einzelraumregelung für Klima, Sonnenschutz und Beleuchtung) bis hin zur Integration von Energiemanagement, Zutrittskontrolle und CCTV.

Schlüsselfunktionen des angebotenen Systems müssen Zuverlässigkeit, Skalierbarkeit, IT-Freundlichkeit sowie Benutzer- und Wartungsfreundlichkeit sein.

Das System muss in der Lage sein, alle gebäudetypischen Funktionalitäten gewerke- und gebäudeübergreifend zu integrieren und sowohl zusätzliche Einheiten als auch Stationen zur Bedienung und Überwachung der Anlage an jedem Punkt des Netzwerkes zu implementieren.

Das anzubietende Gesamtsystem besteht im Maximalausbau aus:

- Automation Servern, Enterprise Servern und Central Servern zur Visualisierung, Regelung und Steuerung aller gebäudetechnischen Anlagen in autarken und übergreifenden Liegenschaften mit integrierter Web-Funktionalität und Datenbank. Bidirektionale Kommunikation primär über BACnet, LonWorks oder Modbus bilden die Integrationsgrundlage.

- Einzelraumregelung, d. h. aus intelligenten KNX, LonWorks, Modbus, Zigbee, EnOcean, Dali oder BACnet Komponenten bestehende Regelung und Steuerung von Temperatur, Beleuchtung und Sonnenschutz für die ausgewiesenen Zonen und Räume.

- Energiemanagement, d. h. integriertes Energiemonitoring und Lastmanagement mit Überwachung von Stromqualität und Energieeffizienz, zertifiziert nach DIN50001.

- Zutrittskontrolle, d. h. integriertes Zutrittskontrollsystem bestehend aus Kartenlesern, und Türcontrollern.

- Einbruchmeldeanlage, d. h. integriertes Einbruchmeldesystem bestehend aus Alarmcontroller, Sicherheitseingängen und zugehörigen Alarmsensoren und -Aktoren.

- CCTV, d. h. integriertes digitales Videoüberwachungssystem bestehend aus IP-Kameras und digitalen Rekordern.

- Feldebene, d. h. aus Aktorik und Sensorik, teilweise integriert in die KNX, LonWorks, Modbus, Zigbee, EnOcean, Dali oder BACnet-Netzwerke.

- Schaltschrankebene mit intelligenten und kommunikationsfähigen Leistungskomponenten

- MSR-Verkabelung und gegebenenfalls auch Aufbau der notwendigen IT-Netzwerk-Infrastruktur (VLAN).

Je Informationsschwerpunkt (ISP) ist ein Automation-Server vorzusehen, der neben den klassischen Automatisierungsaufgaben als Daten- und Web-Server funktioniert. Zur offenen Kommunikation muss der Server mind. die Protokolle LonWorks, BACnet (MSTP und IP) und Modbus (Master, Slave, TCP) unterstützen. Die Regelung, Steuerung und Überwachung aller gebäudetechnischen Anlagen BTA) erfolgt über ein dezentrales, prozessnah aufgebautes Kommunikationsnetz. Die Automation Server kommunizieren untereinander über Ethernet TCP/IP. Die Einzelraumregelung ist auf Basis von KNX, LonWorks, Modbus, Zigbee, EnOcean, Dali oder BACnet (IP oder MS/TP) Komponenten zu realisieren. Elektrodatenpunkte und Informationen von Kältemaschinen, Fremdgewerken etc. werden über LonWorks, BACnet (MS/TP oder IP) oder Modbus eingebunden. Energiedaten werden primär über Modbus und M-Bus eingebunden. Das Gebäudeautomationssystem besteht aus vernetzten Automation Servern, die sowohl Automatisierungsaufgaben als auch Visualisierungs- und Gebäudemanagementfunktionen übernehmen.

Sämtliche Funktionen, wie z. B. Anlagengrafiken, Bedienoberflächen, Datenaufzeichnungen, Reporte, Automatisierungsprogramme, Alarm- und Ereignismanagement, Benutzerverwaltung, etc. sind auf dem ISP zugehörigen Automation-Server vorhanden und können mittels Webzugriff oder WorkStation vollständig bedient werden.
Das anzubietende System muss skalierbar sein, d. h. es muss sowohl für Kleinanlagen als auch für die Automatisierung großer übergreifender Liegenschaften geeignet und uneingeschränkt erweiterbar sein.

Für große Anlagen muss die Möglichkeit bestehen, über einen Enterprise Server die Daten aus den Automation-Servern zentral zu erfassen und zu verwalten. Der Central-Server dient zur Zusammenführung mehrerer dezentraler Liegenschaften.

Die Bedienung sowohl über Central-Server, Enterprise-Server oder direkt über die Automation-Server muss für die Benutzer identisch sein. Die Bedienoberfläche (Benutzerprofil) ist je Benutzer frei konfigurierbar und ist unabhängig von Bedienplatz und Art (WorkStation oder Web) gleich aufgebaut. Es muss die Möglichkeit bestehen, je Benutzer oder Benutzergruppe eigene Darstellungen der Anlagengrafiken, Alarme, Trenddaten, Zeitprogramme, Reporte etc. zu konfigurieren.

Die Kommunikation zwischen den Automation-Servern, Central- und Enterprise-Servern und den WorkStations erfolgt ausschließlich über IT-freundliche Protokolle wie z. B. Webservices. Das System muss für den zukünftigen IP V6 Standard geeignet sein.

Das angebotene System muss wartungsfreundlich sein. D.h.

- Updates müssen zentral über das vorhandene TCP/IP Netzwerk auf sämtliche Automation-Server durchgeführt werden können.

- Programmänderungen dürfen zu keinen Anlagenstillständen führen.

- Programmänderungen werden direkt über die WorkStation auf den Automation-Servern gemacht und gespeichert, hierfür dürfen keine Programm-Downloads notwendig sein.

- Erweiterungsmodule müssen auf einfachste Art und Weise getauscht werden können Plug Play, Hot Swap und Hot Connect.

Grundsätzlich ist eine vollständige und funktionstüchtige Systemlösung bzw. Leistung anzubieten. Notwendige Funktionen sind mit einzukalkulieren. Die angebotenen Systemkomponenten müssen dem neuesten Stand der Technik entsprechen.

Vorbemerkungen Übertragungsmedien
Das Kommunikationsnetz ist entsprechend der gegebenen Gebäudeeigenschaften auszuführen und zu strukturieren. Zur Ferndiagnose und -Wartung muss eine einfache Kopplung über das Internet möglich sein. Diese muss auch ohne Drittsoftware (Fernsteuerungsprogramme) über die WorkStation realisiert werden können.

Als Backbone zwischen den einzelnen Systemen ist gegebenenfalls ein Ethernet TCP/IP Netzwerk aufzubauen und einzurichten. Die KNX, LonWorks, Modbus, Zigbee, EnOcean, Dali oder BACnet Netzwerkstruktur für die Einzelraum-, Zonenregelung, Zählererfassung etc. wird, gemäß dem aktuellen Stand der Technik durchgeführt. Mindestens für die Protokolle BacNet, Modbus muss das Netzwerkinstallationstool in der angebotenen Workstation-Software enthalten sein. Für die Installation des Netzes und die Kabelauswahl sind gegebenenfalls die Installations- und Verkabelungsrichtlinien der Hersteller maßgebend einzuhalten.

Voraussetzungen BACnet-Protokoll für Management- und Automationsebene
Im Hinblick auf eine langfristige Erweiterbarkeit des übergeordneten Building-Management-Systems und die Aufschaltung unterschiedlicher digital geregelter Automations- und Überwachungssysteme/-einrichtungen im Liegenschaftsbereich des Auftraggebers ist es unabdingbar, dass das angebotene System die Forderung nach herstellerneutraler und offener Datenkommunikation gemäß DIN EN ISO16484-5 erfüllt.

Da sich die Norm ständig weiter entwickelt wird im Interesse einer möglichst einheitlichen Interpretation des BACnet-Protokolls festgelegt, dass jede angebotene Gebäudeautomations-Technik auf Automationsebene und Managementebene mindestens den BACnet Standard ISO 16484-5, Protokoll-Revision 1.14, erfüllen und unterstützen muss. Dies muss jeweils über ein gültiges BTL-Zertifikat der WSPcert nachgewiesen werden.

Aufgaben Gebäudeautomation
Die vom Gebäudeautomationssystem automatisierten Gewerke, die genauen Aufgaben der Gebäudeautomation und die MSR-Struktur werden in den Beschreibungen der jeweiligen Gewerke detailliert beschrieben.

Dienstleistungen
Nachfolgende Dienstleistungen sind zu erbringen:

1. Projektabwicklung:
- Erstellung Regelschemen auf Basis der Software TRIC oder econfigure MSR
- Erstellung Funktionsbeschreibung
- Erstellung Datenpunktlisten
- Erstellung Gerätelisten
- Erstellung Schaltpläne
- Erstellung Kabellisten
- Erstellung Netzwerktopologie
- Projektkoordination
- Überprüfung bauseitig vorgehaltener Platzreservierungen für systemeigene Geräte und Verkabelungen
  (liegt der notwendige Platzbedarf höher, so ist die Fachbauleitung rechtzeitig darüber zu unterrichten).
- Dokumentation des gesamten Gebäudeautomationssystems
- Dokumentation Software
- Dokumentation logische Verknüpfungen

2. Datenerstellung und Programmierung:
- Generierung der Datenbasis
- Analoge Ein- und Ausgänge
- Digitale Ein- und Ausgänge
- Mess- und Zählwerte
- Virtuelle Funktionseinheiten
- Netzwerkvariabeln und Datenpunkte
- Festlegung und Zuordnung Betriebsparameter
- Programmerstellung
- Festlegung Verknüpfungstiefe
- Festlegung Verriegelungsprogramme
- Editierung/Parametrierung Benutzeradressen
- Datenaufbereitung für Gebäudeleitsystem
- Erstellung GLT-Grafiken, incl. Dynamisierung
- Einrichten von Alarmen, Trends, Zeitprogrammen, Reporten etc.
- Datenaufbereitung für Bediengeräte

3. Inbetriebnahme:
- Einstellung Überstromauslöser
- Festsetzung richtige Schaltpunkte
- Festlegung Startpunkte und Arbeitsbereiche der Stellglieder
- Prüfung richtiger Einbau der Feldgeräte
- Prüfung Betriebsprogramme
- Fehlersuche

4. Einregulierung:
- Parametrierung Regler
- Beurteilung Regelstrecken
- Anpassung der Parameter auf das Verhalten der Regelstrecken
- Bildung von Sequenzen
- Nachregulierung Sommerbetrieb mit Protokoll (unaufgefordert nachzureichen)
- Nachregulierung Winterbetrieb mit Protokoll (unaufgefordert nachzureichen)

5. Einweisung/Schulung/Übergabe:
- Vorführung Gesamtsystem zur Abnahme durch den Betreiber/Planer
- Erstellung Übergabeprotokoll
- Einweisung Bedienpersonal an der Anlage
- Erläuterung Anlagenfunktion
- Handbedienung mit dem Bediengerät (Sollwertänderung, Handeingriffe, usw.)
- Notbedienung mit Gefahrenhinweisen
- Wartungshinweise
- Einweisungsbestätigungen
- Revisionsunterlagen

Leistungsabgrenzung
Außer den in den Leistungs- bzw. Detailbeschreibungen und Informationslisten definierten Schnittstellenbedingungen, gelten folgende Leistungsabgrenzungen, wobei die beschriebene Leistung in den Verantwortungsbereich des jeweiligen Gewerkes fällt:
- Bauseitiger Einbau der Regelventile und Tauchfühler bzw. -hülsen in die Rohrleitungen
- Bauseitige Kabeldurchführungsverschraubungen in Ventilatorkammern mit innenlieg. Motoren
- Bauseitige Vorinstallationen zur Durchführung der Montagen von DDC spezifischen Feldgeräten, wie z. B.
  Klappenstellmotore, Kanalfühler und -geber, bzw. Anschluss von Fremdgeräten ohne zusätzlich
  Erschwernisse
- Bauseitig vorhandene Kabeltrassen können mitbenutzt werden, soweit keine störenden
  elektromagnetischen Beeinflussungen oder unzumutbare Behinderungen auftreten
- Bauseitige Zuleitung 3 x 400 / 230 V, 50 Hz mit Erdung bzw. Potentialausgleich für jeden Schaltschrank
  ohne Kabeleinführungen und Anschluss
- Bauseitiges Erstellen von Durchbrüchen jeglicher Art inkl. Brandschotts
- Bauseitige Brand- und Blitzschutzmaßnahme jeglicher Art

Hinweis Projektleiter Auftragnehmer
Spätestens 2 Wochen nach Auftragsvergabe ist ein deutschsprachiger Projektleiter zu benennen, der innerhalb des Herstellergewerkes des AN alle Leistungen koordiniert und den AN für dieses Projekt vertritt. Der Projektleiter muss zu Planungsgesprächen beim Fachingenieur und Bauherren sowie zu Abnahmeprüfungen zur Verfügung stehen. Er muss zudem die Koordination aller Leistungen mit dem Fachingenieur, dem Bauherrn und allen sonstigen am Bau beteiligten Firmen übernehmen.

Hinweis VOB/B und VOB/C
Es gelten die VOB/B und die VOB/C (ATV DIN 18299 ff.)

## Inhaltsverzeichnis beigefügter Unterlagen
Inhaltsverzeichnis beigefügter Unterlagen

Die beigelegten Unterlagen können informativ als Hilfestellung zur Kalkulation herangezogen werden.
Diese Unterlagen stellen keine Ausführungsunterlagen dar.

- Grundrisspläne Hochbau (UG, EG, 1. OG, 2. OG, Dach -> je 2 Planteile)
- Schnitt Hochbau (AA, BB)
- Regelschemata MSR (Vorabzug)
- Baustelleneinrichtungspläne (Zeitraum 05 und Zeitraum 06)
- Terminplan/Bauzeitenplan

## A3899-34 VE 012 - MSR
Datum: 13.05.2026

### LOS 1 MSR ISP 01/02 - Kälte/Wärme/RLT 01/EZR

#### Titel 1.1 MSR ISP 01/02 - Feldgeräte

**1.1.1 Außenfeuchte-/Temperatursensor**
Transmitter zur Messung von relativer Luftfeuchte und Temperatur in Lüftungsanlagen. Einsatz auch im Außenbereich möglich unter Verwendung des Witterungsschutz HVS (separat erhältlich). Schutz des Sensorelements erfolgt durch einen Membranfilter. Beim Einsatz in Umgebungen mit hohem Verschmutzungsgrad wird der Austausch gegen einen Edelstahlfilter (HA010103) empfohlen.

Technische Daten
Versorgungsspannung: 24 V AC (19 bis 28 V AV, 50 Hz) oder 15 bis 35 V DC
Stromaufnahme: 15 mA (Ausgangssignal 0 bis 10 V)
Ausgang (Last): Max. 1 mA
Externe Lastimpedanz: Min. 10 kO
Kabelanschluss: Steckbare Klemmleisten
Lagertemperatur: -40 bis +60 °C
Schutzart: IP65
Farbe, Abdeckung: nach wahl des Bauherrn

Technische Daten, Temperatur
Sensorelement: PT1000 (Toleranz gemäß DIN B EN 60751)
Messbereich: -40 bis +60 °C
Ausgangssignal: 0 bis 10 V entspricht -20 bis +80 °C
Genauigkeit bei 20 °C: ± 0,2 K

Technische Daten, Feuchte
Sensorelement: Dünnschichtelement
Schutz Sensorelement: Membranfilter (Edelstahl-Sinterfilter auf Anfrage)
Arbeitsbereich: 0 bis 100 rH
Ausgangssignal: 0 bis 10 V entspricht 0 bis 100 rH
Genauigkeit bei 20 °C: ± 2 % rH (0 bis 90 % rH), ± 3 % rH (90 bis 100 % rH)
Hysterese: < 2 % rH
Temperaturabhängigkeit: < ± 0,03 % rH/°C (bei 45 % rH)
Menge: 1,000 St

**1.1.2 Raumfühler, 0-50 °C**
Raumtemperaturfühler mit passivem Ausgang, im formschönen Gehäuse aus Kunststoff mit Schnappdeckel, Unterteil mit 4-Loch-Befestigung, zur Montage auf senkrecht oder waagerecht installierten UP-Dosen, mit Sollbruchstelle für Aufputzanschluss. Der Wohnraumtemperaturfühler dient zur Erfassung/Anzeige der Temperatur in geschlossenen, trockenen Räumen, in Wohnungen, Kinos, Supermärkten, Lagerräumen, Büro- und Geschäftsräumen.

Sensor: Pt1000, DIN EN 60751, Klasse B
Messbereich: -30 bis +70 °C
zulässige Luftfeuchte: max. 90 % RH, nicht kondensierende Luft
Gehäuse: Kunststoff,Farbe Reinweiß (ähnlich RAL 9010)
Abmaße Gehäuse: ca. 85 x 91 x 27 mm
Montage: Wandmontage oder auf UP-Dose
Menge: 2,000 St

**1.1.3 Raumleitgerät mit Taster/Diode**
Raumtemperaturfühler mit Bedienelement, mit passivem Ausgang, im formschönen Gehäuse aus Kunststoff mit Schnappdeckel, Unterteil mit 4-Loch-Befestigung, zur Montage auf senkrecht oder waagerecht installierten UP-Dosen, mit Sollbruchstelle für Aufputzanschluss. Der Wohnraumtemperaturfühler dient zur Erfassung/Anzeige der Temperatur in geschlossenen, trockenen Räumen, in Wohnungen, Kinos, Supermärkten, Lagerräumen, Büro- und Geschäftsräumen.

Sensor: Pt1000, DIN EN 60751, Klasse B
Messbereich: -30 bis +70 °C
zulässige Luftfeuchte: max. 90 % RH, nicht kondensierende Luft
Gehäuse: Kunststoff, Farbe Reinweiß (ähnlich RAL 9010)
Abmaße: ca. 85 x 85 x 27 mm
Ausstattung: LED-Anzeigen, Präsenztaster
Ausstattung: LED: max. 24 V DC, Standard grün (optional rot, gelb oder zweifarbig)
Taster: Schließer, max. 24 V DC, max. 10 mA
Montage: Wandmontage oder auf UP-Dose
Menge: 11,000 St

**1.1.4 Raumleitgerät mit Taster/Diode/Poti**
Raumtemperaturfühler mit Bedienelement, mit passivem Ausgang, im formschönen Gehäuse aus Kunststoff mit Schnappdeckel, Unterteil mit 4-Loch-Befestigung, zur Montage auf senkrecht oder waagerecht installierten UP-Dosen, mit Sollbruchstelle für Aufputzanschluss. Der Wohnraumtemperaturfühler dient zur Erfassung/Anzeige der Temperatur in geschlossenen, trockenen Räumen, in Wohnungen, Kinos, Supermärkten, Lagerräumen, Büro- und Geschäftsräumen.

Sensor: Pt1000, DIN EN 60751, Klasse B
Ausgang Potentiometer: Standard 1 kOhm, max. 0,1 W (optional andere Werte auf Anfrage, z. B. 100 Ohm, 2,5 kOhm, 5 kOhm, 10 kOhm), mit Drehwinkelbegrenzer

Gerätevarianten mit aktivem Potentiometer (0 -10 V)
Messbereich: -30 bis +70 °C
zulässige Luftfeuchte: max. 90 % RH, nicht kondensierende Luft
Gehäuse: Kunststoff, Farbe Reinweiß (ähnlich RAL 9010)
Abmaße: ca. 85 x 85 x 27 mm
Ausstattung: Potentiometer, LED-Anzeigen, Präsenztaster
Ausstattung Potentiometer: Schwellpfeilart (Standard-Bedruckung ist mit Mittelstellung ungefüllt, opt. keilförmig ungefüllt o. mit Markierungspunkten -3K - +3K)
LED: max. 24 V DC, Standard grün (optional rot, gelb oder zweifarbig)
Taster: Schließer, max. 24 V DC, max. 10 mA
Montage: Wandmontage oder auf UP-Dos
Menge: 1,000 St

**1.1.5 Raum-Luftqualitäts- und CO2-Fühler**
Raum-CO2-Sensor/CO2-Fühler. Wartungsfreier Raumklimafühler mit aktivem Ausgang, automatischer Kalibrierung (fest eingestellt), im formschönen Kunststoffgehäuse mit Schnappdeckel, zur Ermittlung des CO2-Gehalts der Luft (0 bis 2000 ppm). Der Messumformer wandelt die Messgrößen in ein Normsignal von 0-10 V um. Wartungsfreier Raumklimafühler mit aktivem/schaltendem Ausgang, automatischer Kalibrierung (abschaltbar), im formschönen Kunststoffgehäuse mit Schnappdeckel, optional mit Ampelanzeige (fünf farbige LEDs), zur Ermittlung des CO2-Gehalts der Luft (0 bis 2000 ppm / 0 bis 5000 ppm). Der Transmitter wandelt die Messgrößen in ein Normsignal von 0-10 V oder 4 bis 20 mA um (umschaltbar). Der Fühler findet Einsatz in Schulen, öffentlichen Gebäuden, Büros, Hotels, Tagungsräumen, Wohnungen, Geschäften etc. und dient zur Bewertung des Raumklimas. Dies ermöglicht eine energiesparende, bedarfsgerechte Raumbelüftung und somit eine Senkung der Betriebskosten und Steigerung des Wohlbefindens. Die CO2-Messung erfolgt mittels optischem NDIR-Sensor (nicht-dispersive Infrarot-Technologie). Der Erfassungsbereich ist auf Standardanwendungen wie Wohn- und Tagungsraumüberwachung kalibriert.

Spannungsversorgung: 24 V AC/ DC (± 10 %)
Sensor: optischer NDIR-Sensor (nicht-dispersive Infrarot-Technologie), mit manueller Kalibrierung (über Zero-Taster) und automatischer Kalibrierung (fest eingestellt)
Ausgang: 0 - 10 V (fest eingestellt)
Messbereich: 0 bis 2000 ppm (fest eingestellt)
Messbereich CO2: 0 bis 2000 ppm
Gehäuse: Kunststoff, Farbe Reinweiß (ähnlich RAL 9010)
Abmaße: ca. 85 x 85 x 27 mm
Display: ohne Anzeige
Ausstattung: ohne Wechsler
Montage: Wandmontage oder auf UP-Dose
Menge: 4,000 St

**1.1.6 Tauchfühler mit Gehäuse 120 mm, PT1000**
mit Kabel zur Messung der Medientemperatur in flüssigkeitsführenden Rohrleitungen. Installation muss in einer Schutzhülse erfolgen.

Technische Daten, Messbereich
Temperatur: -20 bis +120 °C
Sensorelement: PT1000, DIN-Klasse B
Durchmesser, Messelement: 5 mm
Zeitkonstante: 18 s
Druckstufe: PN25
Einbaulänge: 120 mm
Kabelverschraubung: M16
Schutzart: IP65
Material, Gehäuse und Sockel: Polycarbonat (PC)
Material, Messelement: Edelstahl V2A inkl. Tauchhülse
Menge: 16,000 St

**1.1.7 Tauchfühler mit Gehäuse 170 mm, PT1000**
mit Kabel zur Messung der Medientemperatur in flüssigkeitsführenden Rohrleitungen. Installation muss in einer Schutzhülse erfolgen.

Technische Daten, Messbereich
Temperatur: -20 bis +120 °C
Sensorelement: PT1000, DIN-Klasse B,
Durchmesser, Messelement: 5 mm
Zeitkonstante: 18 s
Druckstufe: PN25
Einbaulänge: 170 mm
Kabelverschraubung: M16
Schutzart: IP65
Material, Gehäuse und Sockel: Polycarbonat (PC)
Material, Messelement: Edelstahl V2A inkl. Tauchhülse
Menge: 6,000 St

**1.1.8 Taupunkt-Wächter und -sensor 24 V AC/DC**
zum Schutz von Kühldecken gegen Betauung. Kontakt- und Analogausgang. Silikonfreie Ausführung. Federnd gelagerter Taupunktsensor, der bei ca. 85 % r. F. ein Relais mit Umschaltkontakt schaltet. Zusätzlich steht ein Analogsignal 0-10V (Bürde > 10 k) für den Bereich von 70-85 % r. F. zur Verfügung. Lieferung einschl. Spannband für Rohr bis d=60 mm und Wärmeleitpaste.

Schutzart IP 40
Abm. ca. 60x60x33 (BxHxT) mm
Menge: 3,000 St

**1.1.9 Leckagemelder 24 V DC**
Der Lekagemelder dient zur Überwachung in Räumen und offenen Auffangbehältern. Der Sensor erfasst gut leitfähige Medien. Am Boden platziert, löst der Sensor Alarm aus, sobald das auslaufende Medium erfasst wird.

Versorgungsspannung: 24 V DC
Stromaufnahm: max. 20 mA
Relaiskontakt: Wechslerkontakt max. 60 V, 0,5 A
Ansprechhöhe: einstellbar: 0/2 mm-5 mm
Schutzart: IP67
Menge: 17,000 St

**1.1.10 Kanalrauchmelder 24 V AC/DC**
für den Einsatz in Luftkanälen zur frühzeitigen Erkennung von Schwelbränden und Bränden mit Rauchentwicklung. Der Sensor arbeitet nach dem Streulichtprinzip. Mit Alarmschwellennachführung, dadurch längere Standzeit. Kontinuierliche Anzeige der Verschmutzung durch zweistellige LED-Anzeige im Klartext, größer 70 % fällt Relais ab. Anzeige von Rauchalarm, fehlende Luftströmung, Systemstörung und Betriebsbereitschaft durch LEDs. Entriegelung und Funktionsprüfung durch Taster. Rauchalarmrelais mit potentialfreiem Umschalt-/Öffnerkontakt. Eine Überprüfung mit Testspray ist ohne Öffnung des Deckels möglich. Komplettlieferung mit Luftkanalentnahmerohr (Patent angemeldet), 600 mm Länge.

Maße ohne Rohr: ca. 166 x 257 x 77 mm (B x H x T)
Umgebungstemperatur: -15 bis +50 °C
Spannungsversorgung: 24 V AC/DC
Schutzart: IP 54, mit WDG IP 65
Anschlussverschraubung: 3 x M16
VdS-Anerkennung G 210059 nach FprEN 54-27: 2009
Menge: 2,000 St

**1.1.11 2-Wege Hubventil PN16 DN 15, kvs 4,0**
mit Aussengewinde für stetige Regelung von Kalt- und Warmwasser.

Medium: Wasser mit Glykol bis max. 50 % vol.
Anschluss: Aussengewinde G 1 1/8"
Kvs-Wert: 4 m3/h
Bauart: Durchgangsventil
Mediumstemperatur: +5 Grad C bis +120 Grad C
Zulässiger Druck ps: 1600 kPa
Leckrate A-AB: max. 0,05 % vom kvs-Wert
Kennlinie A-AB: gleichprozentig
Schliesspunkt Ventil: oben
Stellverhältnis: Sv > 50
Hub: 15 mm
Armatur: Rotguss Rg5
Schliesskörper: nichtrostender Stahl
Sitz: Rotguss Rg5
Ventilstössel: nichtrostender Stahl
Stösseldichtung: EPDM O-Ring
Menge: 1,000 St

**1.1.12 2-Wege Hubventil PN6, DN 20, kvs 6,3**
mit Flansch PN6 für stetige Regelung von Kalt- und Warmwasser.

Medien: Wasser mit Glykol bis max. 50 % vol.
Anschluss: Flansch DN20
Kvs-Wert: 6,3 m3/h
Bauart: Durchgangsventil
Mediumstemperatur: +5 C bis +120 C
Zulässiger Druck ps: 600 kPa
Leckrate A-AB: max. 0,05 % vom kvs-Wert
Kennlinie A-AB: gleichprozentig
Stellverhältnis: Sv > 100
Hub: 15 mm
Schliesspunkt Ventil: oben
Armatur: GG25
Schliesskörper: nichtrostender Stahl
Sitz: GG25
Ventilstössel: nichtrostender Stahl
Stösseldichtung: EPDM O-Ring
Menge: 2,000 St

**1.1.13 2-Wege Hubventil PN6, DN 25, kvs 10**
mit Flansch PN6 für stetige Regelung von Kalt- und Warmwasser.

Medien: Wasser mit Glykol bis max. 50 % vol.
Anschluss: Flansch DN25
Kvs-Wert: 10 m3/h
Bauart: Durchgangsventil
Mediumstemperatur: +5 C bis +120 C
Zulässiger Druck ps: 600 kPa
Leckrate A-AB: max. 0,05 % vom kvs-Wert
Kennlinie A-AB: gleichprozentig
Stellverhältnis: Sv > 100
Hub: 15 mm
Schliesspunkt Ventil: oben
Armatur: GG25
Schliesskörper: nichtrostender Stahl
Sitz: GG25
Ventilstössel: nichtrostender Stahl
Stösseldichtung: EPDM O-Ring
Menge: 4,000 St

**1.1.14 Hubantrieb 24 V, 500 N, stetig**
für 2- und 3-Weg Hubventile. Hubrichtung und Schließpunkt wählbar. Überlastsicher und wartungsfrei. Mechanische Stellungsanzeige und Handverstellung (temporär, permanent).

Nennspannung: AC/DC 24 V, 50/60 Hz
Ansteuerung: stetig
Leistungsverbrauch Betrieb: 1 W
Leistungsverbrauch Ruhestellung: 0,5 W
Dimensionierung: 2 VA
Anschluss: Klemmen, Kabel 1 m, 4 x 0,75 qmm
Nennhub: 15 mm
Stellkraft: 500 N
Arbeitsbereich: DC 2 bis 10 V
Stellungsrückmeldung: DC 2 bis 10 V
Stellzeit: 150 s / 15 mm
Stellungsanzeige: mechanisch
Schutzklasse: III Schutzkleinspannung
Schutzart: IP54
EMV: CE gemäß 2014/30/EU
Menge: 4,000 St

**1.1.15 Hubantrieb 24 V, 1000 N, stetig**
für 2- und 3-Weg Hubventile. Hubrichtung und Schließpunkt wählbar. Überlastsicher und wartungsfrei. Mechanische Stellungsanzeige und Handverstellung (temporär, permanent).

Nennspannung: AC/DC 24 V, 50/60 Hz
Ansteuerung: stetig
Leistungsverbrauch Betrieb: 1,5 W
Leistungsverbrauch Ruhestellung: 0,5 W
Dimensionierung: 3 VA
Anschluss: Klemmen, Kabel 1 m, 4 x 0,75 qmm
Nennhub: 20 mm
Stellkraft: 1000 N
Ansteuerung: DC 0 bis 10 V
Arbeitsbereich: DC 2 bis 10 V
Stellungsrückmeldung: DC 2 bis 10 V
Stellzeit: 150 s / 20 mm
Stellungsanzeige: mechanisch
Schutzklasse: III Schutzkleinspannung
Schutzart: IP54
EMV: CE gemäß 2014/30/EU
Menge: 1,000 St

**1.1.16 Kältemengenzähler Q=84 KW, V=12,05 m³/h 230 V, M-Bus**
Ultraschall-Kompakt-Energiezähler Kälte für die Erfassung aller abrechnugsrelevanten Daten zur Messung des Energieverbrauchs in Wärme- und/oder Kälteanlagen bestehend aus:

U-Schall-Kompaktflanschzähler DN50/PN25 Qp15 mit Rechenwerk (Splittmöglich bis max. 2,0 m), 230 V Festspannung, M-Bus Steckkarte, Kabelfühlerpaar L120 mm und 2x R1/2 V4A Tauchhülse geeicht
Menge: 1,000 St

**1.1.17 Kältemengenzähler Q=22 KW, V=3,16 m³/h 230 V, M-Bus**
Ultraschall-Kompakt-Energiezähler Kälte für die Erfassung aller abrechnugsrelevanten Daten zur Messung des Energieverbrauchs in Wärme- und/oder Kälteanlagen bestehend aus:

U-Schall-Kompaktflanschzähler DN25/PN16 Qp6 mit Rechenwerk (Splittmöglich bis max. 2,0 m), 230 V Festspannung, M-Bus Steckkarte, Kabelfühlerpaar L120 mm und 2x R1/2 V4A Tauchhülse, Montage Einbausatz komplett mit Kugelhähnen und Passstück geeicht
Menge: 1,000 St

**1.1.18 Wärmemengenzähler Q=16,3 KW, V=1,4 m³/h 230 V, M-Bus**
Ultraschall-Kompakt-Energiezähler Kälte für die Erfassung aller abrechnugsrelevanten Daten zur Messung des Energieverbrauchs in Wärme- und/oder Kälteanlagen bestehend aus:

U-Schall-Kompaktflanschzähler DN20/PN16 Qp2,5,
230 V Festspannung, M-Bus Steckkarte, Kabelfühlerpaar L120 mm und 2x R1/2 V4A Tauchhülse, Montage Einbausatz komplett mit Kugelhähnen und Passstück geeicht
Menge: 1,000 St

**1.1.19 Wärmemengenzähler Q=54 KW, V=4,65 m³/h 230 V, M-Bus**
Ultraschall-Kompakt-Energiezähler Kälte für die Erfassung aller abrechnugsrelevanten Daten zur Messung des Energieverbrauchs in Wärme- und/oder Kälteanlagen bestehend aus:

U-Schall-Kompaktflanschzähler DN25/PN16 Qp6 mit Rechenwerk (Splittmöglich bis max. 2,0 m), 230 V Festspannung, M-Bus Steckkarte, Kabelfühlerpaar L120 mm und 2x R1/2 V4A Tauchhülse, Montage Einbausatz komplett mit Kugelhähnen und Passstück geeicht
Menge: 1,000 St

#### Titel 1.2 MSR ISP 01/02 - DDC Regelung

**1.2.1 AS-P Automation-Server Premium**
Automationsstation mit nachfolgenden BACnet-Zertifikaten:

B-BC - BACnet Building Controller AMEV

Die Automationsstation erfüllt im Gebäudeautomationssystem Schlüsselfunktionen wie Steuerlogik, Trendlog und Alarmüberwachung und unterstützt die Datenkommunikation und Verbindung zum E/A und zu den Feldbussen. Die verteilte Intelligenz des GA-Systems garantiert die Fehlertoleranz des Systems und bietet eine voll ausgestattete Benutzerschnittstelle. Die Automationsstation in der Lage, Datenverkehr ober- und unterhalb seiner Position zu koordinieren und Daten direkt an Sie oder an andere Stationen in der gesamten Anlage zu liefern. Die Automationsstation kann mehrere Steuerprogramme ausführen, lokale E/As, Alarme, Benutzer sowie Zeitplansteuerung und Aufzeichnung verwalten und mithilfe einer Vielzahl von Protokollen kommunizieren. Daher arbeiten die meisten Teile des Systems selbstständig und werden weiterhin als Gesamteinheit funktionieren, auch wenn die Kommunikation ausfällt oder einzelne Automationsstationen oder Geräte offline gehen.

Leistungsmerkmale:
- Zugriff auf Bedieneroberfläche
- Unterstützung offener Building-Protokolle (BACnet, Modbus)
- Native BTL-gelistete BACnet-Unterstützung
- Native LonWorks-Unterstützung
- Native Modbus-Unterstützung
- Unterstützung zusätzlicher Building-Protokolle
- Unterstützung von Web-Diensten
- Unterstützung von Web Services
- Skalierbare, anwenderdefinierbare Konfigurationen
- Kann bis zu 464 E/A Punkte steuern
- Zwei Programmieroptionen
- eMMC Speicher für Daten und Datensicherung
- TLS Unterstützung
- Patentiertes zweiteiliges Design (Automationsstation
  und Sockel)
- Auto-Adressierung
- Einfache DIN-Hutschienenmontage

Unterstützte Protokolle
- IP-Adressierung
- TCP-Kommunikation
- DHCP für einfache Netzwerkkonfiguration
- DNS zum einfachen Nachschauen von Adressen
- HTTP/HTTPS für Internetzugang über Firewalls,
  wodurch die Fernüberwachung und -steuerung aktiviert
  wird
- NTP (Network Time Protocol) für die Zeitsynchronisierung im gesamten System
- SMTP/SMTPS mit SSL/TLS-basierter Authentisierung,
  ermöglicht das Senden von durch Zeitplan oder Alarm
  ausgelöste E-Mail-Nachrichten
- SNMP ermöglicht Netzwerküberwachung und den
  Empfang von Alarmen in designierten Netzwerkmanagementwerkzeugen

An die Automationsstation müssen mind. 29 I/O-Module mit bis zu 464 Datenpunkten angeschlossen werden können. Hierfür müssen mindestens folgende Schnittstellen vorhanden sein.

- Zwei 10/100 Ethernet-Ports
- Zwei RS-485 Ports
- Einen integrierten E/A-Bus-Port
- Einen USB-Host-Port
- Einen USB-Geräte-Port

Technische Daten
- Betriebsspannung: 24 VDC
- Leistungsaufnahme: 10W
- Echtzeit Backup: 10 Tage
- Ethernet: 2x 10/100 MBit/s Twisted-Pair-Kabel mit
  RJ-45-Stecker
- USB: 1 Geräte- und 1 Host-Schnittstelle
- COM A: 2-Draht RS-485 und 5 VDC
- COM B: 2-Draht RS-485
- I/O BUS: RS-485
- CPU Frequenz: 500 MHz
- Arbeitsspeicher: 512 MB DDR3 SDRAM
- eMMC-Speicher: 4 GB
- Speicher-Backup: Ja, ohne Batterien, keine Wartung

Abmessungen: B/H/T ca. 90x114x64 mm
Schutzart: IP 20
Montage: Horizontal auf DIN-Schiene

Angebotenes Fabrikat: '.............................'

(vom Bieter einzutragen)
Menge: 2,000 St

**1.2.2 Sockel für AS-P**
Sockel mit Rückwandbus für den Automation-Server Premium
Menge: 2,000 St

**1.2.3 Universaleingangsmodul 16/UI I/O-Modul**
Eingangsmodul zur Aufschaltung von 16 Universaleingängen. Jeder Eingang muss sowohl digi tale Signale (z.B. Kontakt, Zähler) als auch analoge Signale (Spannung, Strom, passive Temperatursensoren und Widerstand) unterstützen. Mind. 12 bit A/D-Wandlung erforderlich. Universaleingänge müssen zur Impulserfassung von Zählern geeignet sein. Mindest-Impulsdauer 20 ms. Überwachung auf Drahtbruch oder Kurzschluss muss möglich sein. Jeder Eingang muss mit einer zweifarbigen (rot und grün) Status-LED ausgestattet sein. Die LED muss so konfiguriert werden können, dass sie je nach Eingangsart entweder rot oder grün leuchtet. Alle Eingänge sind durch Suppressordioden vor kurzzeitigen Spannungsspitzen zu schützen.

Technische Daten
Betriebsspannung: 24 VDC
Leisungsaufnahme: 1,6 W
Anzahl Eingänge: 16
Digitale Eingänge: NO/NC 24V/2,4 mA
Mind. Impulsdauer: 20 ms
LED Polarität: per Software parametrierbar
LED-Farbe: Rot oder grün, über Software je Eingang einstellbar
Überwachung: Widerstand, Kurzschluss, offener Stromkreis

Analoge Eingänge Spannung
Bereich: 0-10 V
Auflösung: 12 Bit
Genauigkeit: +/- 0,7 mV +0,2 % des Anzeigewertes
Impedanz: 100 kOhm

Analoge Eingänge Strom
Bereich: 0-20 mA
Auflösung: 12 Bit
Genauigkeit: +/- 0,03 mA +0,4 %) des Anzeigewertes
Impedanz: 47 Ohm

Analoge Eingänge Widerstand
Bereich 1: 10 Ohm bis 10 kOhm
Bereich 2: 10 kOhm bis 60 kOhm

Analoge Eingänge Temperatur (Thermistor)
Bereich: -50 bis 150 C
Auflösung: 12 Bit
Unterstützte Typen: 1,8 kOhm. 10 kOhm und 1 kOhm, Balco temp. Sensor
Abmessungen: B/H/T (90x114x64 mm)
Schutzart: IP 20
Montage: DIN-Schiene
Menge: 4,000 St

**1.2.4 Analogausgangsmodul AO8-H I/O Modul mit Handbedienebene**
Ausgangsmodul zur Ausgabe von 8 Analogausgängen. Jeder Ausgang muss sowohl Spannung- als auch Stromsignale unterstützen. Zusätzlich ist dieses Modul mit einer Hand-Off-Auto-Ebene und Potentiometern zur manuellen Handbedienung ausgestattet. Der Zustand der Handbedienung (Hand-AUS-AUTO) sowie der gegebenenfalls eingestellte Wert müssen per Software an den Automation Server zur weiteren Verarbeitung übermittelt werden. Als Ausgangssignale müssen sowohl 0(2)-10 V als auch 0(4) bis 20 mA möglich sein. Alle Ausgänge sind gegen Kurzschluss geschützt.

Technische Daten
Betriebsspannung: 24 VDC
Leisungsaufnahme: 4,9 W
Anzahl Ausgänge: 8
Spannungs Ausgänge: 0(2)-10 V DC
Strom Ausgänge: 0(4)-20 mA
Abmessungen: B/H/T (90x114x64 mm)
Schutzart: IP 20
Montage: DIN-Schiene
Menge: 6,000 St

**1.2.5 Digitaleingangsmodul DI-16 I/O-Modul**
Eingangsmodul zur Aufschaltung von 16 Digitaleingängen. Jeder Eingang muss sowohl Kontakt als auch Zähler unterstützen. Zur Impulserfassung von Zählern muss eine Mindest- Impulsdauer von 20 ms möglich sein. Überwachung auf Drahtbruch oder Kurzschluss muss möglich sein. Jeder Eingang muss mit einer zweifarbigen (rot und grün) Status-LED ausgestattet sein. Die LED muss so konfiguriert werden können, dass sie je nach Eingangsart entweder rot oder grün leuchtet. Alle Eingänge sind durch Suppressordioden vor kurzzeitigen Spannungsspitzen zu schützen.

Technische Daten
Betriebsspannung: 24 VDC
Leisungsaufnahme: 1,8 W
Anzahl Eingänge: 16
Digitale Eingänge: NO/NC 24V/2,4 mA
Mind. Impulsdauer: 20 ms
LED Polarität: per Software parametrierbar
LED-Farbe: Rot oder grün, über Software je Eingang einstellbar
Überwachung: Widerstand, Kurzschluss, offener Stromkreis
Abmessungen: B/H/T (90x114x64 mm)
Schutzart: IP 20
Montage: DIN-Schiene
Menge: 10,000 St

**1.2.6 Digitalausgangsmodul DO-12-H I/O-Modul mit Handbedienebene**
Ausgangsmodul zur Ausgabe von 12 Digitalausgängen (Form-A Relais). JederAusgang muss mit einer Ausgangsbelastung von mind. 2A belastet werden können. Zusätzlich ist dieses Modul mit einer Hand-Off-Auto-
Ebene zur manuellen Handbedienung ausgestattet. Der Zustand der Handbedienung (Hand-AUS-AUTO) muss per Software an den Automation-Server zur weiteren Verarbeitung übermittelt werden. Jeder Ausgang muss mit einer Status-LED ausgestattet sein.

Technische Daten
DC-Eingangsleistung: 24 VDC, 1,8 W
Ausgangskanäle: 12
Kontaktbelastbarkeit: 250 VAC,30 VDC / 2A
Digitale Ausgänge: Form A Relais
Impulsbreite: 100 ms Minimum
Isolierung: 1500 VAC Minimum, Spule zu Kontakt
Abmessungen: B/H/T (90x114x64 mm)
Schutzart: IP 20
Montage: DIN-Schiene
Menge: 4,000 St

**1.2.7 Sockel für I/O-Module**
Menge: 24,000 St

**1.2.8 Spannungsversorgung 24 V AC**
Das Spannungsversorgungsmodul versorgt über den internen Bus sowohl den Automation Server als auch die I/O-Module. Das Spannungsversorgungsmodul muss sich selbst und die angeschlossenen Automation-Server und I/O-Module durch einen Überlastschutz schützen. Der Zustand des Moduls und der Versorgung muss über eine Status-LED angezeigt werden. Die ein- und ausgangsseitige Spannung müssen zum Schutz des Automation-
Servers und der I/O Module galvanisch getrennt sein. Das Modul muss verpolungssicher ausgeführt sein.

Technische Daten
AC-Versorgung: 24 V AC +/-20 %, 50/60 Hz, max. 2,5 A
DC-Versorgung: 24-30 V DC
DC-Ausgang: 24V +/- 1 V, max. 30 W
Abmessungen: B/H/T (90x114x64 mm)
Schutzart: IP 20
Montage: DIN-Schiene
Menge: 2,000 St

**1.2.9 Sockel für Spannungsversorgung**
Menge: 2,000 St

**1.2.10 S-Busverbindungskabel**
Verbindungskabel für I/O Bus,
L- förmige Stecker, 1,5 m
Menge: 1,000 St

**1.2.11 Web-Touch Panel 21 Zoll zur Bedienung**
Web-Touch Panel 21 Zoll zur Bedienung

Eigenschaften:
Lüfterlos ja
Displaygröße 21 Zoll
Auflösung 1920 x 1080
Touchscreen resistiv
Prozessor Intel® Celeron® J1900 SoC 2.0 GHz
RAM 4 GB
max. RAM 8 GB
Laufwerk SSD
Laufwerkskapazität 120 GB
Raid 1 optional
Erweiterungsslot nein
Slotarten MiniPCIe
Netzwerkanschlüsse 2
Gigabit LAN 2
WLAN optional
Anzahl Grafikports 2
Grafikanschlüsse VGA, HDMI
Serielle Schnittstellen 6
davon als RS232 nutzbar 6
davon als RS485 nutzbar 3
USB 2.0 3
USB 3.0 1
PS/2 keine
Sonstiges 1x MiniPCIe
Betriebssysteme  Windows 11 Professional 64 bit
IP-Schutz komplett ohne
IP-Schutz Front IP65
Netzteil extern
Netzteilleistung 60 W
Stromanschluss Terminal Block
Eingangsspannung 12 V
Zertifizierung nein
Betriebstemperatur 0°C - 50°C
Einbau VESA 100, Paneleinbau
Breite 550 mm
Tiefe 88 mm
Höhe 342 mm
Material Aluminium
Menge: 1,000 St

**1.2.12 Netzwerkswitch 5-Port Switch, Hutschiene**
5-Port Switch
5 x 10/100 Base-T(X)
Schutzart: IP30
Spannungsbereich: 9 V bis 60 V DC
Abmessungen: (HxBxT) 113,5 x 46,5 x 27,3 mm
Betriebstemperatur: 0 °C bis +55 °C
Menge: 1,000 St

**1.2.13 CAT7 S/FTP Patchkabel RJ45, 1 m**
CAT7 S/FTP Patchkabel, 1 m lang, grau
Geflechtgesamtschirm & Aluminiumfolienschirm je Paar,
4x2 AWG26/7, 100 Ohm,
2x RJ45 Stecker mit angespitzer Knickschutztülle
Menge: 4,000 St

**1.2.14 M-Bus Pegelwandler für 5 Zähler**
RS 232/M-Bus Konverter zum Anschluss an eine Automationsstation

Systemschnittstelle: RS 232
Endgeräteschnittstelle: Bus
max. M-Bus Standardlasten: 20
Spannungsversorgung: 24 V DC
Menge: 1,000 St

**1.2.15 MODBUS Anbindung für 250 Datenpunkte**
zur Anbindung von MODBUS-SLAVE Geräten an eine Automationsstation, unterstützt wird MODBUS RTU über RS232 und MODBUS TCP.

Die gleichzeitige Nutzung von MODBUS RTU und MODBUS TCP ist nicht möglich.
Menge: 1,000 St

**1.2.16 Parametrierung, Programmierung DDC**
Grundsoftware/Automationsregelung und -Steuerung

- Erstellung der anlagenspezifischen Automations-
  Software
- Erstellung der Unterlagen aufgrund der Informationslisten, die zur Herstellung und zum Betrieb der Automations-Anlage notwendig sind.
- Erstellung der Belegungspläne der DDC-Station in
  Verbindung mit dem Schaltplan des Schaltschrankes.
- Festlegung der Prioritäten und Textwortkataloge.
- Entwurf der Automationsprogramme nach Vorgabe der
  genehmigten Gewerkeübersichtszeichnungen (Regelschemata, Anlagenübersicht, Blockschaltbilder usw.).
- Abstimmung und Festlegung der Daten für die zur
  Anwendung kommenden Softwareprogramme.
- h,x-geführte Regelstrategie. Die Momentanwerte sind
  im grafischen Webbrowser im h,x-Diagramm dynamisch
  anzuzeigen.
- Zähler, Speicher und Auswerteprogramm für Impuls-
  oder MBus-Zähler: Die aufgezeichneten Werte sind über
  das Auswerteprogramm als Stunden, täglich, monatlich
  und jährlich auszuführen. Die Werte sind grafisch oder
  textbasierend darzustellen.
Menge: 302,000 St

**1.2.17 Inbetriebnahme der Automationsstation**
- Inbetriebnahme und Einregulierung der DDC-Steuerung
  mit Funktionstest und Protokollierung der
  angeschlossenen Informationspunkte.
- Inbetriebnahme der Mess- und Analogwertgeber, die im
  Lieferumfang enthalten sind.
- Inbetriebnahme der AS-Zentrale, Peripheriegeräte und
  Datenübertragungswege.
- Laden und Testen aller zum Lieferumfang gehörenden
  Softwareprogramme, sowie die Eingabe der
  zugehörigen Grundlagen.
- Eingabe von Parametern, wie Grenzwerte, Aus-/Ein-
  schaltzeiten, erweiterte Klartexte usw., entsprechend
  vom Auftraggeber genehmigter Unterlagen.
- Erstellen eines Funktionsnachweises von Schalt- und
  Stellbefehlen, Meldungen, Mess- und Zählwerten
Menge: 302,000 St

**1.2.18 Parametrierung, Programmierung, Bus**
Pro kommunikativen Datenpunkt. Die Leistung umfasst die notwendigen Abstimmungen mit den Gewerkelieferanten und dem Auftraggeber.

- Abklärung aller Informationspunkte die zum
  Lieferumfang gehören.
- Überarbeitung und Aktualisierung der vorliegenden
  Informationslisten.
- Erstellung von Adressenlisten, sowie
  Anwenderadressierung.
- Belegungspläne
- Festlegung der Prioritäten und Klartexte.
- Eingabe sämtlicher Parameter, wie Klartexte, Adressen,
  sofern sie vom Auftraggeber bereits festgelegt sind.
- Abstimmung und Festlegung der Daten für die zur
  Anwendung kommenden Softwareprogramme
- Anlagenspezifische Programmierung: MBus, Modbus,
  Bacnet
Menge: 120,000 St

**1.2.19 Inbetriebnahme Fremdanbindung**
Für das funktionelle Zusammenwirken zwischen der DDC und dem Fremdsystem müssen folgende Voraussetzungen erforderlich sein:

- Es müssen alle Netzversorgungsspannungen
  vorhanden sein.
- Die Installationen müssen fertig gestellt sein.
- Während der Inbetriebnahme steht der Systemspezialist
  der Fremdanbindung für alle Belange bei der Inbetriebnahme kostenlos zur Verfügung.
- die kommunikativen Datenpunkte gemäß der Datenpunktliste müssen zum Zeitpunkt der Inbetriebnahme an
  der Schnittstelle zur Verfügung stehen.
- Die Inbetriebnahme muss detailliert dokumentiert
  werden.
Menge: 120,000 St

**1.2.20 Erstellung eines Anlagenbildes**
bestehend aus:
- Abstimmung von Aufbau und Inhalt statischer und
  dynamischer grafischer Anlagenbilder, Leitschemen und
  Orientierungsgrafiken
- inkl. aller dyn. Einblendungen
- Erstellung, ggfls. Aktualisierung von Anlagenbildern
- Eingabe und Funktionsüberprüfung der Anlagenbildern
Menge: 25,000 St

#### Titel 1.3 MSR ISP 01/02 - Schaltschrank

**1.3.1 Systemzentralengehäuse als Anreihschrank aus Stahlblech, HxBxT 1800x800x400 mm**
stehend, Türöffnungswinkel mind. 130 Grad

Aufliegende, gummiabgedichtete, durchgehende Türen mit innenliegenden Scharnieren und Stangenverschluss mit Doppelbarteinsatz. Gravierte Bezeichnungsschilder für Türeinbaugeräte, unverwechselbare Bezeichnung aller Betriebsmittel gemäß Schaltplanunterlagen, bezeichnete Reihenklemmen für alle nach außen führenden Klemmen, Kabeleinführung mit Kabelverschraubungen gemäß Schaltplan mit 10 % Reserve, bei Einführung von unten Kabelabfangschiene und Rangierkanal mit 20 % Platzreserve einschl. Blechschaltplantasche, Kabelkanal und Transportösen, Türanschlag rechts/links wählbar, mit Seitenwandpaar zum Abschluß einer kompletten Schrankeinheit aus 1,5 mm Stahlblech. Oberflächenausführung: Bleche gereinigt, entfettet, phosphatiert, elektrophorose tauchgrundiert. Montageplatte 3 mm Stahlblech, allseits gekantet durch seitliche Lochschienen tiefenverstellbar, in verzinkter Ausführung. Schutzart (ohne Türeinbauten): IP55.
Menge: 4,000 St

**1.3.2 Schaltschranksockel, HxBxT 100x800x400 mm**
aus Stahlblech, rostschützend grundiert, elektrostatisch lackiert mit Strukturlack, fertig montiert
Menge: 4,000 St

**1.3.3 Hauptschalter, 3-polig 40 A**
gemäß VDE 0113, mit Knebelgriff rot und Klemmenabdeckung, zum Einbau in die Schaltschranktür, einschl. Netzeingangsklemmen für 4/5-Leitersystem in der erforderlichen Größe mit Abdeckung
Menge: 1,000 St

**1.3.4 Überspannungsschutz für Drehstromnetz**
mit Fernmeldekontakt >100 A als Mittelschutz, 4-poliger Überspannungsableiter in 3+1 Schaltung, zum Schutz von dreiphasigen TT- und TNS-Systemen. Bestehend aus einem 4-fach Basiselement, drei Schutzsteckern mit temperaturüberwachtem Hochleistungsvaristor und einem Stecker als Summenstromfunkenstrecke mit dynamischer Abtrennvorrichtung. Optische Defektmeldung an den Steckern bei Überlastung. Mit potentialfreiem Wechslerkontakt für Defektmeldung. Anschlüsse für die aktiven Leiter auf einer Seite, für Erde/PE auf der gegenüberliegenden Seite. BiconnectKlemmen zum Anschluss von Rundleitern und Verdrahtungsbrücken. Beschriftungsmöglichkeit am Basiselement. Mit Universalfuß zum Aufschnappen auf DIN/EN-Tragschienen, einschl. Tragschienenanteil und Verbindung mit dem Potentialausgleich. Einschl. 1 NH-Sicherungselement 3-polig liefern, Montage im Schaltschrank
Menge: 1,000 St

**1.3.5 Phasenleuchten 400 V mit Absicherung**
zur Anzeige der Phasen mit 3 Glimmlampen 230 V, Kalotte weiß, Beschriftungsschilder, Sicherung 3-polig mit Zubehör, einschl. Verdrahtung, Einbau in Schaltschranktür
Menge: 1,000 St

**1.3.6 Schaltschrank-Innenbeleuchtung mit FI-Schutzschalter**
bestehend aus:
- 1 Leuchte mit Leuchtmittel
- 1 Steckdose
- 1 Türkontaktschalter 4 A
- 1 Sicherung 1-polig
- 1 FI-Schutzschalter 2-polig

Abnahme der Versorgungsspannung vor dem Hauptschalter.
Menge: 3,000 St

**1.3.7 Schaltschrank-Belüftung**
bestehend aus:
- Filterlüfter 230 V
- Austrittsfilter
- Raumthermostat für Schaltschrankeinbau einschl.
  Sicherung
Menge: 1,000 St

**1.3.8 Steckdose mit Sicherung und FI-Schutzschalter**
Aufputzausführung 230 V, 10 A

bestehend aus:
- 1 AP-Steckdose für Montageplatte
- 1 Sicherungsautomat 1-polig
- 1 Personenschutzautomat 30 mA, 2-polig
Menge: 2,000 St

**1.3.9 Netzwiederkehrschaltung**
nach Netzausfall und Wiederkehr für alle angeschlossene Aggregate. Zentrale Störquittierung über Drucktaster zur hardwareseitigen Freischaltung und Meldung zur DDC.

bestehend aus:
- 1 Steuersicherung
- 1 Wischrelais
- 1 Hilfsschütz
- 1 Drucktaster
- Ein- und Ausgangsklemmen
Menge: 1,000 St

**1.3.10 Sammelstörung**
bestehend aus:
- 1 Blinkrelais
- 2 Hilfsschütze
- 1 LED-Leuchtmelder
- Reihenklemmen + N + PE für externen Leuchtmelder,
  Hupe und Entriegelungstaster
Menge: 1,000 St

**1.3.11 Steuerspannungsversorgung 24 V AC, 500 VA**
inkl. Trafo 230/24 V, 500 VA, einschl. primär- und sekundärseitiger Sicherung, für Steuerstromkreise nach DIN VDE 0113
Menge: 1,000 St

**1.3.12 Netzgerät 24 V DC, 10 A**
spannungsstabilisiert nach VDE 0551, einschl. Potentialklemmenblock, einschl. primär- und sekundärseitiger Sicherung
Menge: 1,000 St

**1.3.13 Überspannungsschutz für DDC**
zum Schutz von Automationsstationen vor transienten Überspannungen in Schaltschränken. 2-poliger Überspannungsschutz, systemgebunden, mit Überwachungseinrichtung und Abtrennvorrichtung, optische Funktionsanzeige, optische Defektanzeige, potentialfreier Fernmeldekontakt (Öffner) zur Defektanzeige (dabei keine Netzschaltung) liefern, Montage im Schaltschrank
Menge: 1,000 St

**1.3.14 Steuerspannungssicherung**
1 Sicherungsautomat 6 A, 1-pol. mit Hilfskontakt zur Steuerspannungsüberwachung
Menge: 12,000 St

**1.3.15 Ansteuerung Kälte-/Wärmeerzeuger**
Ansteuerung stetig zur Ansteuerung eines Sollwert für
Kälte/Wärmeerzeuger 0-10 V.

bestehend aus:
- Ein- und Ausgabeklemmen einschl.  Handbedien- und
  Signalisierungsebene

bestehend aus:
- 1 Schalter Auto-0 %-100 %-Poti
- 1 Poti 0-100 %
- 1 Dimm-LED rot
Menge: 1,000 St

**1.3.16 Konvektoransteuerungen heizen/kühlen**
Unterflurkonvektoren, Ansteuerung stetig/0-10 V
bestehend aus:
- Ein- und Ausgabeklemmen
Menge: 20,000 St

**1.3.17 Taupunktüberwachung**
bestehend aus:
- 1 Hilfsrelais
- Ein- und Ausgangsklemmen
Menge: 3,000 St

**1.3.18 Leckagemelder 24 V DC**
Der Lekagemelder dient zur Überwachung in Räumen und ofenen Auffangbehältern. Der Sensor erfasst gut leitfähige Medien. Am Boden platziert, löst der Sensor Alarm aus, sobald das auslaufende Medium erfasst wird.

Versorgungsspannung: 24 VDC
Menge: 17,000 St

**1.3.19 Volumenstromreglersteuerung stetig**
zur Ansteuerung eines Volumenstromreglers 0-10 V
bestehend aus:
- Ein- und Ausgabeklemmen
- Rückmeldung an DDC
Menge: 8,000 St

**1.3.20 Ventilsteuerung stetig**
zur Ansteuerung eines Stellantriebes für Ventilsteuerung 0-10 V.

bestehend aus
- Ein- und Ausgabeklemmen
- Rückmeldung an DDC
Menge: 8,000 St

**1.3.21 Pumpensteuerung 230 V**
elektronische Pumpe mit Direktanschluss

bestehend aus:
- 1 Sicherungabgang
- 1 Ansteuerung über Relaismodul
- Aufschaltung Betrieb/Störmeldung
- Ein- und Ausgangsklemmen
Menge: 10,000 St

**1.3.22 Motorsteuerung, 230 V**
230 V, bis 2 kW, SSM

bestehend aus:
- 1 Sicherung 1-pol.
- 1 Schütz
- 1 Störmeldung
- Ein- und Ausgangsklemmen
Menge: 2,000 St

**1.3.23 Motorische Brandschutzklappenüberwachung**
Ansteuerung und Aufschaltung von motorischen Brandschutzklappen 24 V Stellmotor (2 Endlagenmeldungen)
bestehend aus:
- 2 Hilfsrelais
- Ein- und Ausgangsklemmen
- Abschaltung Lüftungsanlage
Menge: 27,000 St

**1.3.24 Rauchmelderüberwachung**
bestehend aus:
- 1 Hilfsrelais
- Ein- und Ausgangsklemmen
- Weiterleitung der Meldungen an DDC
- Abschaltung Lüftungsanlage
Menge: 2,000 St

**1.3.25 Meldung von Brandmeldeanlage**
bestehend aus:
- 1 Hilfsrelais
- Ein- und Ausgangsklemmen
- Weiterleitung der Meldungen an DDC
- Abschaltung Lüftungsanlage
Menge: 1,000 St

**1.3.26 Sicherungsabgang 230 V**
Leistungsteil für externe Geräte
- Leitungsschutzschalter B16 A
- Schaltvermögen >=10 kA
- Abgangsklemme mit N-Trenn-Funktion
Menge: 4,000 St

**1.3.27 Externe Meldung als Analogeingang**
Aufschaltung von externen Meldungen. Die Analogeingänge sind extern galvanisch getrent zur Verfügung zu stellen.

bestehend aus:
- Ein- und Ausgangsklemmen
Menge: 1,000 St

**1.3.28 Externe Meldung als Digitaleingang**
bestehend aus:
- Koppelrelais
- Ein- und Ausgangsklemmen
Menge: 18,000 St

**1.3.29 Externer Schaltbefehl (Freigabe)**
mit Handübersteuerung. Ansteuerung Externer Systeme
von der DDC aus.

bestehend aus:
- Koppelrelais, Hand-Aus-Auto
- Ein- und Ausgabeklemmen
Menge: 1,000 St

**1.3.30 Externes Stellsignal (Ansteuerung 0-10 V)**
mit Handübersteuerung. Von der DDC wird ein Stellsignal als Analogausgang zur Ansteuerung externer Systeme zur Verfügung gestellt.

bestehend aus:
- Ein- und Ausgangsklemmen
-1 Schalter Auto-0 %-100 %-Poti
- 1 Poti 0-100 %
- 1 Dimm-LED rot
Menge: 1,000 St

**1.3.31 Fühleraufschaltung**
bestehend aus:
- Ein- und Ausgangsklemmen
Menge: 28,000 St

**1.3.32 Bus-Anbindung**
Bus-Ansschluss (Bacnet,Modbus,M-Bus) auf Klemmen geführt und mit Regler verbunden
Menge: 3,000 St

**1.3.33 Einbau und Verdrahtung DDC**
einer Automationsstation (DDC). Die Automationsstation ist entsprechend den technischen Unterlagen der Firma für die MSR/GLT-Technik einzubauen und inkl. Klemmen komplett zu verdrahten
Menge: 1,000 St

**1.3.34 Einbau und Verdrahtung Bedienpanel**
Das Touchpanel ist entsprechend den technischen Unterlagen der Firma für die MSR/GLT-Technik einzubauen und inkl. Klemmen komplett zu verdrahten.
Menge: 1,000 St

**1.3.35 Etikettenträger Beschriftung I/O-Module**
Klartextbeschriftung der einzelnen Ein-/Ausgänge

Maße:
- Deckel Breite 31,5 mm
- max. Etikettenbreite 29,0 mm
- Tiefe 5,6 mm
- Länge 1000,0 mm

Material:
- Boden: Hart-PVC grau (RAL7030)
- Deckel: Hart-PVC glasklar

Befestigung:
- mit Schrauben
- durch Kleben
- an Verdrahtungskanälen
- mittels Befestigungssockel PES
Menge: 1,000 St

**1.3.36 RJ45-Anschlussdose für Hutschienen**
E-DAT-Modul, inkl. Modulhalter zur einfachen Montage auf Hutsschiene
Menge: 2,000 St

#### Titel 1.4 MSR ISP 01/02 - Dienstleistung

**1.4.1 Projektierung**
Baubesprechungen für die Regel- und Steueranlage mit den ausführenden Firmen. Klärung und Sammeln aller Daten und erforderlichen Funktionen - inkl. gewerksübergreifend.Abstimmungen mit betroffenen Firmen (Heizung, Lüftung, Elektro usw.) durchführen.
Menge: 1,000 psch

**1.4.2 Erstellung von Schaltungsunterlagen**
für Schaltschränke, bestehend aus:
- Stromlauf- und Klemmenplänen
- Schaltschrankansicht
- Geräteaufbauplan
- Funktionsbeschreibung
Menge: 1,000 St

**1.4.3 Erstellen von Kabellisten 2-fach**
beinhaltend:
Die Darstellung von Leitungen und Kabeln mit Klemmen- und Zielbezeichnungen auf der Kabel- und Geräteliste.
Menge: 1,000 St

**1.4.4 Transport und Montage Schaltschrank**
bestehend aus:
- Transport bis zur Verwendungsstelle
- Abladen und Einbringen zum Aufstellungsort
- fachgerechtes Aufstellen
- ggf. Erstellung von Feldverbindungen
Menge: 1,000 St

**1.4.5 Montage Feldgeräte**
Feldgeräte sind komplett einschl. erforderlichem Befestigungsmaterial und Zubehör (z. B. Klappengestänge, Halter f. Frostschutzthermostat etc). Dabei sind die Montagehinweise des Herstellers zu beachten.
Menge: 1,000 psch

**1.4.6 Beschriftung Feldgeräte**
mit den Positionsnummern der Kabel-/Geräteliste
Menge: 1,000 psch

**1.4.7 Kabelbezeichnung beidseitig**
Anbringen von dauerhaften Kabelkennzeichnungen gem. Schaltplanunterlagen mit maschinell beschrifteten Kabelmarkern
Menge: 1,000 psch

**1.4.8 Beidseitige Anschlußarbeiten**
Die Anschlussarbeiten für Kabel und Leitungen beinhalten Ablängen, Absetzen, Einführen in Schaltanlagen, Motoren und MSR Feldgeräten, Anklemmen, Zugentlasten, Auflegen der Abschirmung sowie Abdichten. Die Kabeleinführungen sind passend zum anzuschließenden Kabel auszuwählen. Alle Enden sind bis zur endgültigen Beschriftung dauerhaft zu kennzeichnen. Feldgeräten, die über ein Anschlusskabel verfügen sind mittels Abzweig- bzw. Anklemmdosen anzuklemmen. Diese sind einschl. Montage- und Kleinmaterial zu liefern und an geeigneter Position in der Nähe des Feldgerätes zu montieren. Die bauseitig verlegte Netzzuleitung wird vom Auftragnehmer im Schaltschrank aufgelegt.
Menge: 215,000 St

**1.4.9 Inbetriebnahme Schaltschrank**
Überprüfung aller im Schaltschrank ankommenden Anschlußkabel nach DIN VDE 100 Teil 610. Prüfung aller Schaltfunktionen des Steuerungsteiles in Verbindung mit der Automationsstation (AS), unter Voraussetzung der ständigen Betriebsbereitschaft der Anlagen während der Inbetriebnahmezeit. Drehrichtungskontrolle aller Antriebe, Messen und protokollarische Erfassung der Stromaufnahme aller Motoren, einschl. mehrstündigem Probelauf. Einstellen und Funktionskontrolle der Motorschutzeinrichtungen. Übergabe der Schaltschränke mit Messprotokollen.
Menge: 1,000 psch

**1.4.10 Dokumentation der Schaltschränke**
Nachfolgende Zeichnungen und Unterlagen werden im Rahmen der Auftragsführung erstellt und übergeben. Alle Unterlagen werden grundsätzlich in kopierfähiger Form vorgelegt (3-fach in Papier DIN A4 und 1-fach auf USB-
Stick), wie nachfolgend im Einzelnen beschrieben:

- Belegungspläne der Unterstation:
beinhaltet die Anordnung der Module, deren Kennzeichnung und Anschlüsse, gemäß Schaltplan.

- Schaltpläne:
beinhaltet die Darstellung von Brücken und Leitungen, mit Klemm- und Zielbezeichnungen auf der Schaltschrankseite
Menge: 1,000 St

**1.4.11 Dokumentation Automationsregelung**
Die Dokumentation beinhaltet:
- regeltechnische Anlagenschemen
- MSR-Funktionsbeschreibungen
- Programmausdrucke aller projektspezifischen
  Anwenderprogramme
- vollständige Parameterlisten
- detaillierte Gerätebeschreibungen
- Bedienungs- und Wartungsanweisungen
- Aufschaltung der Regelgrößen und Adressierung aller
  Anlagenelemente, soweit diese als Informationspunkte
  aufgeschaltet sind.
- Anlagendokumentation von allen Automations-Regel-
  kreisen und Anlagensteuerungen und sonstigen Sonderprogrammen, soweit diese anwenderspezifisch ausgeführt sind, mit Zusatztexterklärungen.

Alle Unterlagen werden grundsätzlich in kopierfähiger Form vorgelegt (3-fach in Papier DIN A4 und 1-fach auf USB-Stick)
Menge: 1,000 St

**1.4.12 Einweisung des Bedienpersonals**
in Funktion, Bedienung, Fehlerdiagnose, Störungsbeseitigung und Wartung des Lieferumfanges. Die Einweisung erfolgt nach der Inbetriebnahme und wird von techn. Fachpersonal durchgeführt. Die Dauer der Einweisung richtet sich nach der Komplexität der Anlage.
Menge: 1,000 St

**1.4.13 Nachregulierung der Anlage**
nach den ersten Erfahrungen des Betreibers
- Auswertung der Betriebserfahrungen des Betreibers
- Festlegung und Anpassung der Parameter zur Anlagenoptimierung bzw. an veränderte Betriebsbedingungen in
  Absprache mit dem Betreiber
- Überarbeitung und Ergänzung der Dokumentation
Menge: 1,000 psch

### LOS 2 MSR ISP 03 - RLT 02/EZR

#### Titel 2.1 MSR ISP 03 - Feldgeräte

**2.1.1 Außenfeuchte-/Temperatursensor**
Transmitter zur Messung von relativer Luftfeuchte und Temperatur in Lüftungsanlagen. Einsatz auch im Außenbereich möglich unter Verwendung des Witterungsschutz HVS (separat erhältlich). Schutz des Sensorelements erfolgt durch einen Membranfilter. Beim Einsatz in Umgebungen mit hohem Verschmutzungsgrad wird der Austausch gegen einen Edelstahlfilter (HA010103) empfohlen.

Technische Daten
Versorgungsspannung: 24 V AC (19 bis 28 V AV, 50 Hz) oder 15 bis 35 V DC
Stromaufnahme: 15 mA (Ausgangssignal 0 bis 10 V)
Ausgang (Last): Max. 1 mA
Externe Lastimpedanz: Min. 10 kO
Kabelanschluss: Steckbare Klemmleisten
Lagertemperatur: -40 bis +60 °C
Schutzart: IP65
Farbe nach Wahl des: Bauherrn

Technische Daten, Temperatur
Sensorelement: PT1000 (Toleranz gem. DIN B EN60751)
Messbereich: -40 bis +60 °C
Ausgangssignal: 0 bis 10 V entspricht -20 bis +80 °C
Genauigkeit bei 20 °C: ± 0,2 K

Technische Daten, Feuchte
Sensorelement: Dünnschichtelement,
Schutz Sensorelement: Membranfilter (Edelstahl-Sinterfilter auf Anfrage)
Arbeitsbereich: 0 bis 100 rH
Ausgangssignal: 0 bis 10 V entspricht 0 bis 100 rH
Genauigkeit bei 20 °C: ± 2 % rH (0 bis 90 % rH), ± 3 % rH (90 bis 100 % rH)
Hysterese: < 2 % rH
Temperaturabhängigkeit: < ± 0,03 % rH/°C (bei 45 % rH)
Menge: 1,000 St

**2.1.2 Raumfühler, 0-50 °C**
Raumtemperaturfühler mit passivem Ausgang, im formschönen Gehäuse aus Kunststoff mit Schnappdeckel, Unterteil mit 4-Loch-Befestigung, zur Montage auf senkrecht oder waagerecht installierten UP-Dosen, mit Sollbruchstelle für Aufputzanschluss.

Der Wohnraumtemperaturfühler dient zur Erfassung/Anzeige der Temperatur in geschlossenen, trockenen Räumen, in Wohnungen, Kinos, Supermärkten, Lagerräumen, Büro- und Geschäftsräumen.

Sensor: Pt1000, DIN EN 60751, Klasse B
Messbereich: -30 bis +70 °C
zulässige Luftfeuchte: max. 90 % RH, nicht kondensierende Luft
Gehäuse: Kunststoff, Farbe Reinweiß (ähnlich RAL 9010)
Abmaße Gehäuse: ca. 85 x 91 x 27 mm
Montage: Wandmontage oder auf UP-Dose
Menge: 2,000 St

**2.1.3 Raumleitgerät Taster/Diode**
Raumtemperaturfühler mit Bedienelement, mit passivem Ausgang, im formschönen Gehäuse aus Kunststoff mit Schnappdeckel, Unterteil mit 4-Loch-Befestigung, zur Montage auf senkrecht oder waagerecht installierten UP-Dosen, mit Sollbruchstelle für Aufputzanschluss. Der Wohnraumtemperaturfühler dient zur Erfassung/Anzeige der Temperatur in geschlossenen, trockenen Räumen, in Wohnungen, Kinos, Supermärkten, Lagerräumen, Büro- und Geschäftsräumen.

Sensor: Pt1000, DIN EN 60751, Klasse B
Messbereich: -30 bis +70 °C
zulässige Luftfeuchte: max. 90 % RH, nicht kondensierende Luft
Gehäuse: Kunststoff, Farbe Reinweiß (ähnlich RAL 9010)
Abmaße: ca. 85 x 85 x 27 mm
Ausstattung: LED-Anzeigen, Präsenztaster
Ausstattung: LED: max. 24 V DC (opt. max. 24 V AC), Standard grün (optional rot, gelb oder zweifarbig)
Taster: Schließer, max. 24 V DC, max. 10 mA
Montage: Wandmontage oder auf UP-Dose
Menge: 3,000 St

**2.1.4 Raum-Luftqualitäts- und CO2-Fühler**
Raum-CO2-Sensor/CO2-Fühler. Wartungsfreier Raumklimafühler mit aktivem Ausgang, automatischer Kalibrierung (fest eingestellt), im formschönen Kunststoffgehäuse mit Schnappdeckel, zur Ermittlung des CO2-Gehalts der Luft (0 bis 2000 ppm). Der Messumformer wandelt die Messgrößen in ein Normsignal von 0-10 V um. Wartungsfreier Raumklimafühler AERASGARD® RCO2 - W mit aktivem/schaltendem Ausgang, automatischer Kalibrierung (abschaltbar), im formschönen Kunststoffgehäuse mit Schnappdeckel, optional mit Ampelanzeige (fünf farbige LEDs), zur Ermittlung des CO2-Gehalts der Luft (0 bis 2000 ppm / 0 bis 5000 ppm). Der Transmitter wandelt die Messgrößen in ein Normsignal von 0-10 V oder 4 bis 20 mA um (umschaltbar). Der Fühler findet Einsatz in Schulen, öffentlichen Gebäuden, Büros, Hotels, Tagungsräumen, Wohnungen, Geschäften etc. und dient zur Bewertung des Raumklimas. Dies ermöglicht eine energiesparende, bedarfsgerechte Raumbelüftung und somit eine Senkung der Betriebskosten und Steigerung des Wohlbefindens. Die CO2-Messung erfolgt mittels optischem NDIR-Sensor (nicht-dispersive Infrarot-Technologie). Der Erfassungsbereich ist auf Standardanwendungen wie Wohn- und Tagungsraumüberwachung kalibriert.

Spannungsversorgung: 24 V AC/ DC (± 10 %)
Sensor: optischer NDIR-Sensor (nicht-dispersive Infrarot-Technologie), mit manueller Kalibrierung (über Zero-Taster) und automatischer Kalibrierung (fest eingestellt)
Ausgang: 0 - 10 V (fest eingestellt)
Messbereich: 0 bis 2000 ppm (fest eingestellt)
Messbereich CO2: 0 bis 2000 ppm
Gehäuse: Kunststoff, Farbe Reinweiß (ähnlich RAL 9010)
Abmaße: ca. 85 x 85 x 27 mm
Display: ohne Anzeige
Ausstattung: ohne Wechsler
Montage: Wandmontage oder auf UP-Dose
Menge: 2,000 St

**2.1.5 Taupunkt-Wächter und -sensor 24V AC/DC**
zum Schutz von Kühldecken gegen Betauung. Kontakt- und Analogausgang. Silikonfreie Ausführung. Federnd gelagerter Taupunktsensor, der bei ca. 85 % r. F. ein Relais mit Umschaltkontakt schaltet. Zusätzlich steht ein Analogsignal 0-10 V (Bürde > 10 k) für den Bereich von 70-85 % r. F. zur Verfügung. Lieferung einschl. Spannband für Rohr bis d=60 mm und Wärmeleitpaste.

Schutzart IP 40
Abm. ca. 60x60x33 (BxHxT) mm
Menge: 2,000 St

**2.1.6 Klappenantrieb 10 NM / 24 VAC/DC 3-Punkt Anst. / Auf-Zu m. inegr. Hilfssch**
Auf-Zu, 3-Punkt mit Anschlusskabel für Klappen bis ca.
2 qm und integriertem Hilfsschalter, Laufzeit-Motor 150s konstant, Drehsinn wählbar (rechts/links), Handverstellung mit Drucktaste arretrierbar, Drehwinkelbegrenzung mechanisch integriert

Anschluss Kabel PVC Länge = 1 m
Schutzart IP54
3-Punkt-Ansteuerung Umschalt-/Schließkontakt
Menge: 4,000 St

**2.1.7 2-Wege Hubventil PN16 DN 15, kvs 4,0**
2-Weg Hubventil mit Aussengewinde für stetige Regelung von Kalt- und Warmwasser.

Medium: Wasser mit Glykol bis max. 50 % vol.
Anschluss: Aussengewinde G 1 1/8"
Kvs-Wert: 4 m3/h
Bauart: Durchgangsventil
Mediumstemperatur: +5 Grad C bis +120 Grad C
Zulässiger Druck ps: 1600 kPa
Leckrate A-AB: max. 0,05 % vom kvs-Wert
Kennlinie A-AB: gleichprozentig
Schliesspunkt Ventil: oben
Stellverhältnis: Sv > 50
Hub: 15 mm
Armatur: Rotguss Rg5
Schliesskörper: nichtrostender Stahl
Sitz: Rotguss Rg5
Ventilstössel: nichtrostender Stahl
Stösseldichtung: EPDM O-Ring
Menge: 1,000 St

**2.1.8 2-Wege Hubventil PN6, DN 20, kvs 6,3**
2-Weg Hubventil mit Flansch PN6 für stetige Regelung von Kalt- und Warmwasser.

Medien: Wasser mit Glykol bis max. 50 % vol.
Anschluss: Flansch DN20
Kvs-Wert: 6,3 m3/h
Bauart: Durchgangsventil
Mediumstemperatur: +5 C bis +120 C
Zulaessiger Druck ps: 600 kPa
Leckrate A-AB: max. 0,05 % vom kvs-Wert
Kennlinie A-AB: gleichprozentig
Stellverhältnis: Sv > 100
Hub: 15 mm
Schliesspunkt Ventil: oben
Armatur: GG25
Schliesskörper: nichtrostender Stahl
Sitz: GG25
Ventilstössel: nichtrostender Stahl
Stösseldichtung: EPDM O-Ring
Menge: 1,000 St

#### Titel 2.2 MSR ISP 03 - DDC Regelung

**2.2.1 AS-P Automation-Server Premium**
Automationsstation mit nachfolgenden BACnet-Zertifikaten:

B-BC - BACnet Building Controller AMEV

Die Automationsstation erfüllt im Gebäudeautomationssystem Schlüsselfunktionen wie Steuerlogik, Trendlog und Alarmüberwachung und unterstützt die Datenkommunikation und Verbindung zum E/A und zu den Feldbussen. Die verteilte Intelligenz des GA-Systems garantiert die Fehlertoleranz des Systems und bietet eine voll ausgestattete Benutzerschnittstelle. Die Automationsstation in der Lage, Datenverkehr ober- und unterhalb seiner Position zu koordinieren und Daten direkt an Sie oder an andere Stationen in der gesamten Anlage zu liefern. Die Automationsstation kann mehrere Steuerprogramme ausführen, lokale E/As, Alarme, Benutzer sowie Zeitplansteuerung und Aufzeichnung verwalten und mithilfe einer Vielzahl von Protokollen kommunizieren. Daher arbeiten die meisten Teile des Systems selbstständig und werden weiterhin als Gesamteinheit funktionieren, auch wenn die Kommunikation ausfällt oder einzelne Automationsstationen oder Geräte offline gehen.

Leistungsmerkmale:
- Zugriff auf Bedieneroberfläche
- Unterstützung offener Building-Protokolle (BACnet,
  LON, Modbus)
- Native BTL-gelistete BACnet-Unterstützung
- Native LonWorks-Unterstützung
- Native Modbus-Unterstützung
- Unterstützung zusätzlicher Building-Protokolle
- Unterstützung von Web-Diensten
- Unterstützung von Web Services
- Skalierbare, anwenderdefinierbare Konfigurationen
- Kann bis zu 464 E/A Punkte steuern
- Zwei Programmieroptionen
- eMMC Speicher für Daten und Datensicherung
- TLS Unterstützung
- Patentiertes zweiteiliges Design (Automationsstation
  und Sockel)
- Auto-Adressierung
- Einfache DIN-Hutschienenmontage

Unterstützte Protokolle
- IP-Adressierung
- TCP-Kommunikation
- DHCP für einfache Netzwerkkonfiguration
- DNS zum einfachen Nachschauen von Adressen
- HTTP/HTTPS für Internetzugang über Firewalls,
  wodurch die Fernüberwachung und -steuerung aktiviert
  wird
- NTP (Network Time Protocol) für die Zeitsynchronisierung im gesamten System
- SMTP/SMTPS mit SSL/TLS-basierter Authentisierung,
  ermöglicht das Senden von durch Zeitplan oder Alarm
  ausgelöste E-Mail-Nachrichten
- SNMP ermöglicht Netzwerküberwachung und den
  Empfang von Alarmen in designierten Netzwerkmanagementwerkzeugen

An die Automationsstation müssen mind. 29 I/O-Module mit bis zu 464 Datenpunkten angeschlossen werden können. Hierfür müssen mindestens folgende Schnittstellen vorhanden sein.

- Zwei 10/100 Ethernet-Ports
- Zwei RS-485 Ports
- Einen LonWorks TP/FT-Port
- Einen integrierten E/A-Bus-Port
- Einen USB-Host-Port
- Einen USB-Geräte-Port

Technische Daten
- Betriebsspannung: 24 VDC
- Leistungsaufnahme: 10W
- Echtzeit Backup: 10 Tage
- Ethernet: 2x 10/100 MBit/s Twisted- Pair-Kabel mit
  RJ-45-Stecker
- USB: 1 Geräte- und 1 Host- Schnittstelle
- COM A: 2-Draht RS-485 und 5 VDC
- COM B: 2-Draht RS-485
- I/O BUS: RS-485
- CPU Frequenz: 500 MHz
- Arbeitsspeicher: 512 MB DDR3 SDRAM
- eMMC-Speicher: 4 GB
- Speicher-Backup: Ja, ohne Batterien, keine Wartung

Abmessungen: B/H/T (90x114x64 mm)
Schutzart: IP 20
Montage: Horizontal auf DIN-Schiene

Angebotenes Fabrikat: '.............................'

(vom Bieter einzutragen)
Menge: 1,000 St

**2.2.2 UI-16 I/O-Modul 16 Universaleingänge**
Eingangsmodul zur Aufschaltung von 16 Universaleingängen. Jeder Eingang muss sowohl digi tale Signale (z.B. Kontakt, Zähler) als auch analoge Signale (Spannung, Strom, passive Temperatursensoren und Widerstand) unterstützen. Mind. 12 bit A/D-Wandlung erforderlich. Universaleingänge müssen zur Impulserfassung von Zählern geeignet sein. Mindest-Impulsdauer 20 ms. Überwachung auf Drahtbruch oder Kurzschluss muss möglich sein. Jeder Eingang muss mit einer zweifarbigen (rot und grün) Status-LED ausgestattet sein. Die LED muss so konfiguriert werden können, dass sie je nach Eingangsart entweder rot oder grün leuchtet. Alle Eingänge sind durch Suppressordioden vor kurzzeitigen Spannungsspitzen zu schützen.

Technische Daten
Betriebsspannung: 24 VDC
Leisungsaufnahme: 1,6 W
Anzahl Eingänge: 16
Digitale Eingänge: NO/NC 24V/2,4 mA
Mind. Impulsdauer: 20 ms
LED Polarität: per Software parametrierbar
LED-Farbe: Rot oder grün, über Software je Eingang einstellbar
Überwachung: Widerstand, Kurzschluss, offener Stromkreis

Analoge Eingänge Spannung
Bereich: 0-10 V
Auflösung: 12 Bit
Genauigkeit: +/- 0,7 mV +0,2 % des Anzeigewertes
Impedanz: 100 kOhm

Analoge Eingänge Strom
Bereich: 0-20 mA
Auflösung: 12 Bit
Genauigkeit: +/- 0,03 mA +0,4 %) des Anzeigewertes
Impedanz: 47 Ohm

Analoge Eingänge Widerstand
Bereich 1: 10 Ohm bis 10 kOhm
Bereich 2: 10 kOhm bis 60 kOhm

Analoge Eingänge Temperatur (Thermistor)
Bereich: -50 bis 150 C
Auflösung: 12 Bit
Unterstützte Typen: 1,8 kOhm. 10 kOhm und 1 kOhm, Balco temp. Sensor
Abmessungen: B/H/T (90x114x64 mm)
Schutzart: IP 20
Montage: DIN-Schiene
Menge: 1,000 St

**2.2.3 Ausgangsmodul zur Ausgabe von 8 Analogausgängen AO-8-H I/O Modul**
Jeder Ausgang muss sowohl Spannung- als auch Stromsignale unterstützen. Zusätzlich ist dieses Modul mit einer Hand-Off-Auto-Ebene und Potentiometern zur manuellen Handbedienung ausgestattet. Der Zustand der Handbedienung (Hand-AUS-AUTO) sowie der gegebenenfalls eingestellte Wert müssen per Software an den Automation-Server zur weiteren Verarbeitung übermittelt werden. Als Ausgangssignale müssen sowohl 0(2)-10 V als auch 0(4) bis 20 mA möglich sein. Alle Ausgänge sind gegen Kurzschluss geschützt.

Technische Daten
Betriebsspannung: 24 VDC
Leisungsaufnahme: 4,9 W
Anzahl Ausgänge: 8
Spannungs Ausgänge: 0(2)-10 V DC
Strom Ausgänge: 0(4)-20 mA
Abmessungen: B/H/T (90x114x64 mm)
Schutzart: IP 20
Montage: DIN-Schiene
Menge: 2,000 St

**2.2.4 DI-16 I/O-Modul 16 Digitaleingänge**
Eingangsmodul zur Aufschaltung von 16 Digitaleingängen. Jeder Eingang muss sowohl Kontakt als auch Zähler unterstützen. Zur Impulserfassung von Zählern muss eine Mindest-Impulsdauer von 20 ms möglich sein. Überwachung auf Drahtbruch oder Kurzschluss muss möglich sein. Jeder Eingang muss mit einer zweifarbigen (rot und grün) Status-LED ausgestattet sein. Die LED muss so konfiguriert werden können, dass sie je nach Eingangsart entweder rot oder grün leuchtet. Alle Eingänge sind durch Suppressordioden vor kurzzeitigen Spannungsspitzen zu schützen.

Technische Daten
Betriebsspannung: 24 VDC
Leisungsaufnahme: 1,8 W
Anzahl Eingänge: 16
Digitale Eingänge:
Digitale Eingänge: NO/NC 24V/2,4 mA
Mind. Impulsdauer: 20 ms
LED Polarität: per Software parametrierbar
LED-Farbe: Rot oder grün, über Software je Eingang einstellbar
Überwachung: Widerstand, Kurzschluss, offener Stromkreis
Abmessungen: B/H/T (90x114x64 mm)
Schutzart: IP 20
Montage: DIN-Schiene
Menge: 2,000 St

**2.2.5 DO-FA-12-H I/O-Modul 12 Digitalausgänge**
Ausgangsmodul zur Ausgabe von 12 Digitalausgängen (Form-A Relais). Jeder Ausgang muss mit einer Ausgangsbelastung von mind. 2A belastet werden können. Zusätzlich ist dieses Modul mit einer Hand-Off-Auto-
Ebene zur manuellen Handbedienung ausgestattet. Der Zustand der Handbedienung (Hand-AUS-AUTO) muss per Software an den Automation-Server zur weiteren Verarbeitung übermittelt werden. Jeder Ausgang muss mit einer Status-LED ausgestattet sein.

Technische Daten
DC-Eingangsleistung: 24 VDC, 1,8 W
Ausgangskanäle: 12
Kontaktbelastbarkeit: 250 VAC,30 VDC / 2A
Digitale Ausgänge: Form A Relais
Impulsbreite: 100 ms Minimum
Isolierung: 1500 VAC Minimum, Spule zu Kontakt
Abmessungen: B/H/T (90x114x64 mm)
Schutzart: IP 20
Montage: DIN-Schiene
Menge: 2,000 St

**2.2.6 Sockel für I/O-Module**
Menge: 7,000 St

**2.2.7 Spannungsversorgung 24 VAC**
Das Spannungsversorgungsmodul versorgt über den internen Bus sowohl den Automation Server als auch die I/O-Module. Das Spannungsversorgungsmodul muss sich selbst und die angeschlossenen Automation-Server und I/O-Module durch einen Überlastschutz schützen. Der Zustand des Moduls und der Versorgung muss über eine Status-LED angezeigt werden. Die ein- und ausgangsseitige Spannung müssen zum Schutz des Automation-
Servers und der I/O Module galvanisch getrennt sein. Das Modul muss verpolungssicher ausgeführt sein.

Technische Daten
AC-Versorgung: 24V AC +/-20 %, 50/60Hz, max. 2,5A
DC-Versorgung: 24-30 VDC
DC-Ausgang: 24V +/- 1V, max. 30W
Abmessungen: B/H/T (90x114x64 mm)
Schutzart: IP 20
Montage: DIN-Schiene
Menge: 1,000 St

**2.2.8 Sockel für Spannungsversorgung**
Menge: 1,000 St

**2.2.9 S-Busverbindungskabel**
Verbindungskabel für I/O Bus,
L- förmige Stecker, 1,5 m
Menge: 1,000 St

**2.2.10 Web-Touch Panel 21" zur Bedienung**
Eigenschaften:
Lüfterlos ja
Displaygröße 21.5"
Auflösung 1920 x 1080
Touchscreen resistiv
Prozessor Intel® Celeron® J1900 SoC 2.0GHz
RAM 4 GB
max. RAM 8 GB
Laufwerk SSD
Laufwerkskapazität 120 GB
Raid 1 optional
Erweiterungsslot nein
Slotarten MiniPCIe
Netzwerkanschlüsse 2
Gigabit LAN 2
WLAN optional
Anzahl Grafikports 2
Grafikanschlüsse VGA, HDMI
Serielle Schnittstellen 6
davon als RS232 nutzbar 6
davon als RS485 nutzbar 3
USB 2.0 3
USB 3.0 1
PS/2 keine
Sonstiges 1x MiniPCIe
Betriebssysteme Windows 10 Professional 64 bit
IP-Schutz komplett ohne
IP-Schutz Front IP65
Netzteil extern
Netzteilleistung 60 W
Stromanschluss Terminal Block
Eingangsspannung 12V
Zertifizierung nein
Betriebstemperatur 0°C - 50°C
Einbau VESA 100, Paneleinbau
Breite 550 mm
Tiefe 88 mm
Höhe 342 mm
Material Aluminium
Menge: 1,000 St

**2.2.11 Netzwerkswitch 5-Port Switch, Hutschiene**
5-Port Switch
5 x 10/100 Base-T(X)
Schutzart: IP30
Spannungsbereich: 9 V bis 60 V DC
Abmessungen: (HxBxT) 113,5 x 46,5 x 27,3 mm
Betriebstemperatur: 0 °C bis +55 °C
Menge: 1,000 St

**2.2.12 CAT7 S/FTP Patchkabel RJ45, 1 m**
CAT7 S/FTP Patchkabel, 1 m lang, grau
Geflechtgesamtschirm & Aluminiumfolienschirm je Paar,
4x2 AWG26/7, 100 Ohm,
2x RJ45 Stecker mit angespitzer Knickschutztülle
Menge: 3,000 St

**2.2.13 Parametrierung, Programmierung DDC**
Grundsoftware/Automationsregelung und -Steuerung

- Erstellung der anlagenspezifischen Automations-Software

- Erstellung der Unterlagen auf Grund der Informationslisten, die zur Herstellung und zum Betrieb der Automations-Anlage notwendig sind.

- Erstellung der Belegungspläne der DDC-Station in Verbindung mit dem Schaltplan des Schaltschrankes.

- Festlegung der Prioritäten und Textwortkataloge.

- Entwurf der Automationsprogramme nach Vorgabe der genehmigten Gewerkeübersichtszeichnungen (Regelschemata, Anlagenübersicht, Blockschaltbilder usw.).

- Abstimmung und Festlegung der Daten für die zur Anwendung kommenden Softwareprogramme.

- h,x-geführte Regelstrategie. Die Momentanwerte sind im grafischen Webbrowser im h,x-Diagramm dynamisch anzuzeigen.

- Zähler, Speicher und Auswerteprogramm für Impuls- oder MBus-Zähler: Die aufgezeichneten Werte sind über das Auswerteprogramm als Stunden, täglich, monatlich und jährlich auszuführen. Die Werte sind grafisch oder textbasierend darzustellen.
Menge: 95,000 St

**2.2.14 Inbetriebnahme der Automationsstation**
- Inbetriebnahme und Einregulierung der DDC-Steuerung mit Funktionstest und Protokollierung der angeschlossenen Informationspunkte.

- Inbetriebnahme der Mess- und Analogwertgeber, die im Lieferumfang enthalten sind.

- Inbetriebnahme der AS-Zentrale, Peripheriegeräte und Datenübertragungswege.

- Laden und Testen aller zum Lieferumfang gehörenden Softwareprogramme, sowie die Eingabe der zugehörigen Grundlagen.

- Eingabe von Parametern, wie Grenzwerte, Aus-/Einschaltzeiten, erweiterte Klartexte usw., entsprechend vom Auftraggeber genehmigter Unterlagen.

- Erstellen eines Funktionsnachweises von Schalt- und Stellbefehlen, Meldungen, Mess- und Zählwerten.
Menge: 95,000 St

**2.2.15 Parametrierung, Programmierung, Bus**
Pro kommunikativen Datenpunkt. Die Leistung umfasst die notwendigen Abstimmungen mit den Gewerkelieferanten und dem Auftraggeber.

- Abklärung aller Informationspunkte die zum Lieferumfang gehören.
- Überarbeitung und Aktualisierung der vorliegenden
  Informationslisten.
- Erstellung von Adressenlisten, sowie Anwenderadressierung.
- Belegungspläne
- Festlegung der Prioritäten und Klartexte.
- Eingabe sämtlicher Parameter, wie Klartexte, Adressen,
  sofern sie vom Auftraggeber bereits festgelegt sind.
- Abstimmung und Festlegung der Daten für die zur
  Anwendung kommenden Softwareprogramme
- Anlagenspezifische Programmierung: MBus, Modbus,
  Bacnet
Menge: 50,000 St

**2.2.16 Inbetriebnahme Fremdanbindung**
Für das funktionelle Zusammenwirken zwischen der DDC und dem Fremdsystem müssen folgende Voraussetzungen erforderlich sein:

- Es müssen alle Netzversorgungsspannungen vorhanden sein.
- Die Installationen müssen fertig gestellt sein.
- Während der Inbetriebnahme steht der Systemspezialist
  der Fremdanbindung für alle Belange bei der Inbetriebnahme kostenlos zur Verfügung.
- Die kommunikativen Datenpunkte gemäß der Datenpunktliste müssen zum Zeitpunkt der Inbetriebnahme an
  der Schnittstelle zur Verfügung stehen.
- Die Inbetriebnahme muss detailliert dokumentiert
  werden.
Menge: 50,000 St

**2.2.17 Erstellung eines Anlagenbildes**
bestehend aus:
- Abstimmung von Aufbau und Inhalt statischer und
  dynamischer grafischer Anlagenbilder, Leitschemen und
  Orientierungsgrafiken
- inkl. aller dyn. Einblendungen
- Erstellung, ggfls. Aktualisierung von Anlagenbildern
- Eingabe und Funktionsüberprüfung der Anlagenbildern
Menge: 12,000 St

#### Titel 2.3 MSR ISP 03 - Schaltschrank

**2.3.1 Systemzentralengehäuse als Anreihschrank aus Stahlblech, HxBxT 1800x1000x400 mm**
Türöffnungswinkel mind. 130 Grad

Aufliegende, gummiabgedichtete, durchgehende Türen mit innenliegenden Scharnieren und Stangenverschluss mit Doppelbarteinsatz. Gravierte Bezeichnungsschilder für Türeinbaugeräte, unverwechselbare Bezeichnung aller Betriebsmittel gemäß Schaltplanunterlagen, bezeichnete Reihenklemmen für alle nach außen führenden Klemmen, Kabeleinführung mit Kabelverschraubungen gemäß Schaltplan mit 10 % Reserve, bei Einführung von unten Kabelabfangschiene und Rangierkanal mit 20 % Platzreserve einschl. Blechschaltplantasche, Kabelkanal und Transportösen, Türanschlag rechts/links wählbar, mit Seitenwandpaar zum Abschluß einer kompletten Schrankeinheit aus 1,5 mm Stahlblech. Oberflächenausführung: Bleche gereinigt, entfettet, phosphatiert, elektrophorose tauchgrundiert. Montageplatte 3 mm Stahlblech, allseits gekantet durch seitliche Lochschienen tiefenverstellbar, in verzinkter Ausführung. Schutzart (ohne Türeinbauten): IP54.
Menge: 1,000 St

**2.3.2 Schaltschranksockel, HxBxT 100x1000x400 mm**
aus Stahlblech, rostschützend grundiert, elektrostatisch lackiert mit Strukturlack, fertig montiert
Menge: 1,000 St

**2.3.3 Hauptschalter, 3-polig 40 A**
gemäß VDE 0113, mit Knebelgriff rot und Klemmenabdeckung, zum Einbau in die Schaltschranktür, einschl. Netzeingangsklemmen für 4/5-Leitersystem in der erforderlichen Größe mit Abdeckung
Menge: 1,000 St

**2.3.4 Überspannungsschutz für Drehstromnetz**
mit Fernmeldekontakt >100A als Mittelschutz, 4-poliger Überspannungsableiter in 3+1 Schaltung, zum Schutz von dreiphasigen TT- und TNS-Systemen. Bestehend aus einem 4-fach Basiselement, drei Schutzsteckern mit temperaturüberwachtem Hochleistungsvaristor und einem Stecker als Summenstromfunkenstrecke mit dynamischer Abtrennvorrichtung. Optische Defektmeldung an den Steckern bei Überlastung. Mit potentialfreiem Wechslerkontakt für Defektmeldung. Anschlüsse für die aktiven Leiter auf einer Seite, für Erde/PE auf der gegenüberliegenden Seite. BiconnectKlemmen zum Anschluss von Rundleitern und Verdrahtungsbrücken. Beschriftungsmöglichkeit am Basiselement. Mit Universalfuß zum Aufschnappen auf DIN/EN-Tragschienen, einschl. Tragschienenanteil und Verbindung mit dem Potentialausgleich. Einschl. 1 NH-Sicherungselement 3-polig liefern, Montage im Schaltschrank
Menge: 1,000 St

**2.3.5 Phasenleuchten 400 V mit Absicherung**
zur Anzeige der Phasen mit 3 Glimmlampen 230 V, Kalotte weiß, Beschriftungsschilder, Sicherung 3-polig mit Zubehör, einschl. Verdrahtung, Einbau in Schaltschranktür
Menge: 1,000 St

**2.3.6 Schaltschrank-Innenbeleuchtung mit FI-Schutzschalter**
bestehend aus:
- 1 Leuchte mit Leuchtmittel
- 1 Steckdose
- 1 Türkontaktschalter 4 A
- 1 Sicherung 1-polig
- 1 FI-Schutzschalter 2-polig

Abnahme der Versorgungsspannung vor dem Hauptschalter.
Menge: 1,000 St

**2.3.7 Schaltschrank-Belüftung**
bestehend aus:
- Filterlüfter 230V
- Austrittsfilter,
- Raumthermostat für Schaltschrankeinbau einschl.
  Sicherung
Menge: 1,000 St

**2.3.8 Steckdose mit Sicherung und FI-Schutzschalter**
Aufputzausführung 230 V, 10 A
bestehend aus:
- 1 AP-Steckdose für Montageplatte
- 1 Sicherungsautomat 1-polig
- 1 Personenschutzautomat 30 mA, 2-polig
Menge: 3,000 St

**2.3.9 Netzwiederkehrschaltung**
nach Netzausfall und Wiederkehr für alle angeschlossene Aggregate. Zentrale Störquittierung über Drucktaster zur hardwareseitigen Freischaltung und Meldung zur DDC.

bestehend aus:
- 1 Steuersicherung
- 1 Wischrelais
- 1 Hilfsschütz
- 1 Drucktaster
- Ein- und Ausgangsklemmen
Menge: 1,000 St

**2.3.10 Sammelstörung**
bestehend aus:
- 1 Blinkrelais
- 2 Hilfsschütze
- 1 LED-Leuchtmelder
- Reihenklemmen + N + PE für externen Leuchtmelder,
  Hupe und Entriegelungstaster
Menge: 1,000 St

**2.3.11 Steuerspannungsversorgung 24 V AC, 250 VA**
inkl. Trafo 230/24 V, 250 VA, einschl. primär- und sekundärseitiger Sicherung, für Steuerstromkreise nach DIN VDE 0113
Menge: 1,000 St

**2.3.12 Netzgerät 24 V DC, 10 A**
spannungsstabilisiert nach VDE 0551, einschl. Potentialklemmenblock, einschl. primär- und sekundärseitiger Sicherung
Menge: 1,000 St

**2.3.13 Überspannungsschutz für DDC**
zum Schutz von Automationsstationen vor transienten Überspannungen in Schaltschränken. 2-poliger Überspannungsschutz, systemgebunden, mit Überwachungseinrichtung und Abtrennvorrichtung, optische Funktionsanzeige, optische Defektanzeige, potentialfreier Fernmeldekontakt (Öffner) zur Defektanzeige (dabei keine Netzschaltung) liefern, Montage im Schaltschrank
Menge: 1,000 St

**2.3.14 Steuerspannungssicherung**
1 Sicherungsautomat 6 A, 1-pol. mit Hilfskontakt zur Steuerspannungsüberwachung
Menge: 8,000 St

**2.3.15 Taupunktüberwachung**
bestehend aus:
- 1 Hilfsrelais
- Ein- und Ausgangsklemmen
Menge: 2,000 St

**2.3.16 Konvektoransteuerungen heizen/kühlen**
Unterflurkonvektoren, Ansteuerung stetig/0-10 V
bestehend aus:
- Ein- und Ausgabeklemmen
Menge: 10,000 St

**2.3.17 Volumenstromreglersteuerung stetig**
zur Ansteuerung eines Volumenstromreglers 0-10 V
bestehend aus:
- Ein- und Ausgabeklemmen
- Rückmeldung an DDC
Menge: 4,000 St

**2.3.18 Motorische Brandschutzklappenüberwachung**
Brandschutzklappenüberwachung (2 Endlagenmeldungen)

bestehend aus:
- 2 Hilfsrelais
- Ein- und Ausgangsklemmen
Menge: 4,000 St

**2.3.19 Rauchmelderüberwachung**
bestehend aus:
- 1 Hilfsrelais
- Ein- und Ausgangsklemmen
- Weiterleitung der Meldungen an DDC
- Abschaltung Lüftungsanlage
Menge: 2,000 St

**2.3.20 Meldung von Brandmeldeanlage**
bestehend aus:
- 1 Hilfsrelais
- Ein- und Ausgangsklemmen
- Weiterleitung der Meldungen an DDC
- Abschaltung Lüftungsanlage
Menge: 1,000 St

**2.3.21 Ventilsteuerung stetig**
zur Ansteuerung eines Stellantriebes für Ventilsteuerung 0-10 V.

bestehend aus:
- Ein- und Ausgabeklemmen einschl. Handbedien- und
  Signalisierungsebene

bestehend aus:
- 1 Schalter Auto-0 %-100 %-Poti
- 1 Poti 0-100 %
- 1 Dimm-LED rot
Menge: 2,000 St

**2.3.22 Klappensteuerung Auf/Zu mit Endlagen**
zur Ansteuerung eines Stellantriebes für Ventilsteuerung mit Endschalterrückmeldung

bestehend aus:
- 3 Koppelrelais
- Ein- und Ausgabeklemmen
- Weiterleitung der Meldungen an DDC
Menge: 4,000 St

**2.3.23 Sicherungsabgang 230 V**
Leistungsteil für externe Geräte
- Leitungsschutzschalter B16 A
- Schaltvermögen >=10 kA
- Abgangsklemme mit N-Trenn-Funktion
Menge: 2,000 St

**2.3.24 Bus-Anbindung Lüftungsanlage (Bacnet)**
Busansschluss auf Klemmen geführt und mit Regler verbunden
Menge: 2,000 St

**2.3.25 Externe Meldung als Digitaleingang**
bestehend aus:
- Koppelrelais
- Ein- und Ausgangsklemmen
Menge: 12,000 St

**2.3.26 Externer Schaltbefehl (Freigabe)**
mit Handübersteuerung, Ansteuerung Externer Systeme von der DDC aus.

bestehend aus:
- Koppelrelais, Hand-Aus-Auto
- Ein- und Ausgabeklemmen
Menge: 1,000 St

**2.3.27 Externes Stellsignal (Ansteuerung 0-10 V)**
mit Handübersteuerung, von der DDC wird ein Stellsignal als Analogausgang zur Ansteuerung externer Systeme zur Verfügung gestellt.

bestehend aus:
- Ein- und Ausgangsklemmen
-1 Schalter Auto-0 %-100 %-Poti
- 1 Poti 0-100 %
- 1 Dimm-LED rot
Menge: 1,000 St

**2.3.28 Fühleraufschaltung**
bestehend aus:
- Ein- und Ausgangsklemmen
Menge: 5,000 St

**2.3.29 Einbau und Verdrahtung DDC**
einer Automationsstation (DDC). Die Automationsstation ist entsprechend den technischen Unterlagen der Firma für die MSR/GLT-Technik einzubauen und inkl. Klemmen komplett zu verdrahten.
Menge: 1,000 St

**2.3.30 Einbau und Verdrahtung Bedienpanel**
Das Touchpanel ist entsprechend den technischen Unterlagen der Firma für die MSR/GLT-Technik einzubauen und inkl. Klemmen komplett zu verdrahten.
Menge: 1,000 St

**2.3.31 Etikettenträger Beschriftung I/O-Module**
Klartextbeschriftung der einzelnen Ein-/Ausgänge

Maße:
- Deckel Breite 31,5 mm
- max. Etikettenbreite 29,0 mm
- Tiefe 5,6 mm
- Länge 1000,0 mm

Material:
- Boden Hart-PVC grau (RAL7030)
- Deckel Hart-PVC glasklar

Befestigung:
- mit Schrauben
- durch Kleben
- an Verdrahtungskanälen
- mittels Befestigungssockel PES
Menge: 1,000 St

**2.3.32 RJ45-Anschlussdose für Hutschienen**
E-DAT modul, inkl. Modulhalter zur einfachen Montage auf Hutsschiene
Menge: 1,000 St

#### Titel 2.4 MSR ISP 03 - Dienstleistungen

**2.4.1 Projektierung**
Baubesprechungen für die Regel- und Steueranlage mit den ausführenden Firmen. Klärung und Sammeln aller Daten und erforderlichen Funktionen - ggf. gewerksübergreifend.Abstimmungen mit betroffenen Firmen (Heizung, Lüftung, Elektro usw.) durchführen.
Menge: 1,000 psch

**2.4.2 Erstellung von Schaltungsunterlagen**
für Schaltschränke, bestehend aus:
- Stromlauf- und Klemmenplänen
- Schaltschrankansicht
- Geräteaufbauplan
- Funktionsbeschreibung
Menge: 1,000 St

**2.4.3 Erstellen von Kabellisten 2-fach**
beinhaltend:
Die Darstellung von Leitungen und Kabeln mit Klemmen- und Zielbezeichnungen auf der Kabel- und Geräteliste.
Menge: 1,000 St

**2.4.4 Transport und Montage Schaltschrank**
bestehend aus:
- Transport bis zur Verwendungsstelle
- Abladen und Einbringen zum Aufstellungsort
- fachgerechtes Aufstellen
- ggf. Erstellung von Feldverbindungen
Menge: 1,000 St

**2.4.5 Montage Feldgeräte**
Feldgeräte sind komplett einschl. erforderlichem Befestigungsmaterial und Zubehör (z. B. Klappengestänge, Halterf. Frostschutzthermostat etc). Dabei sind die Montagehinweise des Herstellers zu beachten.
Menge: 1,000 psch

**2.4.6 Beschriftung Feldgeräte**
mit den Positionsnummern der Kabel-/Geräteliste
Menge: 1,000 psch

**2.4.7 Kabelbezeichnung beidseitig**
Anbringen von dauerhaften Kabelkennzeichnungen gem. Schaltplanunterlagen mit maschinell beschrifteten Kabelmarkern
Menge: 1,000 psch

**2.4.8 Beidseitige Anschlußarbeiten**
Die Anschlussarbeiten für Kabel und Leitungen beinhalten Ablängen, Absetzen, Einführen in Schaltanlagen, Motoren und MSR Feldgeräten, Anklemmen, Zugentlasten, Auflegen der Abschirmung sowie Abdichten. Die Kabeleinführungen sind passend zum anzuschließenden Kabel auszuwählen. Alle Enden sind bis zur endgültigen Beschriftung dauerhaft zu kennzeichnen. Feldgeräten, die über ein Anschlusskabel verfügen sind mittels Abzweig- bzw. Anklemmdosen anzuklemmen. Diese sind einschl. Montage- und Kleinmaterial zu liefern und an geeigneter Position in der Nähe des Feldgerätes zu montieren. Die bauseitig verlegte Netzzuleitung wird vom Auftragnehmer im Schaltschrank aufgelegt.
Menge: 52,000 St

**2.4.9 Inbetriebnahme Schaltschrank**
Überprüfung aller im Schaltschrank ankommenden Anschlußkabel nach DIN VDE 100 Teil 610. Prüfung aller Schaltfunktionen des Steuerungsteiles in Verbindung mit der Automationsstation (AS), unter Voraussetzung der ständigen Betriebsbereitschaft der Anlagen während der Inbetriebnahmezeit. Drehrichtungskontrolle aller Antriebe, Messen und protokollarische Erfassung der Stromaufnahme aller Motoren, einschl. mehrstündigem Probelauf. Einstellen und Funktionskontrolle der Motorschutzeinrichtungen. Übergabe der Schaltschränke mit Messprotokollen.
Menge: 1,000 psch

**2.4.10 Dokumentation der Schaltschränke**
Nachfolgende Zeichnungen und Unterlagen werden im Rahmen der Auftragsführung erstellt und übergeben. Alle Unterlagen werden grundsätzlich in kopierfähiger Form vorgelegt (3-fach in Papier DIN A4 und 1-fach auf USB-
Stick), wie nachfolgend im Einzelnen beschrieben:

- Belegungspläne der Unterstation:
beinhaltet die Anordnung der Module, deren Kennzeichnung und Anschlüsse, gemäß Schaltplan.

- Schaltpläne:
beinhaltet die Darstellung von Brücken und Leitungen, mit Klemm- und Zielbezeichnungen auf der Schaltschrankseite
Menge: 1,000 St

**2.4.11 Dokumentation Automationsregelung**
Die Dokumentation beinhaltet:
- regeltechnische Anlagenschemen
- MSR-Funktionsbeschreibungen
- Programmausdrucke aller projektspezifischen
  Anwenderprogramme
- vollständige Parameterlisten
- detaillierte Gerätebeschreibungen
- Bedienungs- und Wartungsanweisungen
- Aufschaltung der Regelgrößen und Adressierung aller
  Anlagenelemente, soweit diese als Informationspunkte
  aufgeschaltet sind.
- Anlagendokumentation von allen Automations-Regel-
  kreisen und Anlagensteuerungen und sonstigen Sonderprogrammen, soweit diese anwenderspezifisch ausgeführt sind, mit Zusatztexterklärungen.
Menge: 1,000 St

**2.4.12 Einweisung des Bedienpersonals**
in Funktion, Bedienung, Fehlerdiagnose, Störungsbeseitigung und Wartung des Lieferumfanges. Die Einweisung erfolgt nach der Inbetriebnahme und wird von techn. Fachpersonal durchgeführt. Die Dauer der Einweisung richtet sich nach der Komplexität der Anlage.
Menge: 1,000 St

**2.4.13 Nachregulierung der Anlage**
nach den ersten Erfahrungen des Betreibers
- Auswertung der Betriebserfahrungen des Betreibers
- Festlegung und Anpassung der Parameter zur Anlagenoptimierung bzw. an veränderte Betriebsbedingungen in
  Absprache mit dem Betreiber
- Überarbeitung und Ergänzung der Dokumentation
Menge: 1,000 psch

### LOS 3 Leitsystem

#### Titel 3.1 Leitsystem

**3.1.1 Gebäudemanagement-Software für 500 DP**
Webbasierte Gebäudemanagement-Software (GLT) zur Bedienung, Beobachtung, Parametrierung und umfassendes Alarmmanagement von Steuerungs- und Regelungsgeräten (Controller).

- Webserver zur dynamischen Datenaufbereitung der
  Informationen für Intranet/Internet und Darstellung über
  Standardbrowser oder ControlPanel
- Navigation über Anlagengrafiken und Baumstruktur
  möglich, touchscreenfähig
- Automatischer Verbindungsaufbau zu externen Liegenschaften
- Ereignisprotokollierung aller angeschlossenen Controller
- Historisierung der Störmeldungen in die Datenbank
- objektorientierte Softwarestruktur
- dynamisches Ein- und Ausblenden von Anlagenteilen
  mit direkter Auswirkung auf die Regelung
- dynamische Online Hilfe mit aktuellen Parametern und
  Werten

Trendaufzeichnung:
- Historisierung der Trenddaten bei Wertänderung
- Frei einstellbares Abfrageintervall eines jeden Datenpunktes
- Automatischer Verbindungsaufbau zu dezentralen
  Controllpanels der Automationsstationen
- Liegenschaftsverwaltung
- Online Installation auf Client PCs
- parallel zu Webbrowser-Bedienung anwendbar für
  festinstall. Bedienplät.

Trenddarstellung:
- Grafische Darstellung von Trenddaten
- Unbegrenzte Anzahl Trendkurven je Diagramm
- Freie Auswahl von Trenddaten aus unterschiedlichen
  Controllern
- Freie Parametrierung der Ordinate je Trendkurve
- Rezeptverwaltung, vorparametrierte Trenddatenauswahl
- Darstellung der Aktualwerte zu einem Zeitpunkt,
  Vergleichsmöglichkeit
- Zoomfunktion zur übersichtlichen Visualisierung von
  Teilausschnitten
- Druckfunktion
- CSV-Export zur Weiterverarbeitung mit externen
  Programmen, z. B. Excel

Modemmodul:
- Zur Bedienung und Überwachung dezentraler Controller
  über das Telekommunikationsnetz, DSL, Internet
  Grafische Prozess-Visualisierung
- Darstellung von Anlagengrafiken mit grafischen
  Objekten zur Visualisierung von Soll-, Ist- u. Ereignisdaten als Bilder, Schieberegler, Säulen, Texte, Linien,
  Farbobjekte
- Unterstützte Grafikformate: Vektorgrafik WMF, JPG,
  PNG, GIF, animated GIF
- Prozessabhängiges Drehen, Blinken, Positionieren und
  Größenänderungen von Grafikobjekten
- Autozoom-Funktion: automatische Skalierung der An-
  lagengrafiken auf entsprechende Auflösungen möglich

Optionale Zusatzmodule:
- BACnet B-OWS: Aufschaltung von Systemen über das
  BACnet-Protokoll
- Ereignisserver: Weiterleitung von Ereignissen als SMS
  (TAP, UCP, GSM), E Mail, Zeilen/Grafikdrucker, ASCII
- SQL: bidirektionaler Datenaustausch mit Fremdsystemen über SQL Schnittstelle
- OPC-Server: bidirektionaler Datenaustausch mit Fremdsystemen über OPC Protokoll
- Fidelio: Anbind. an das Fidelio Hotelbuchungssystem
  (inkl. pre-checkin) u. Weitergabe der Daten an BACnet
  Geräte einschl. Logbuch: Historisierung von Benutzer
  Zu- und Eingriffen in die Datenbank. Unterstützte Be-
  triebssysteme: Windows 11 Pro. Die Anzahl Bedienplätze (PCs) und Clients müssen unbegrenzt sein.
  Anzahl physikalischer DP: 500.
Menge: 1,000 St

**3.1.2 GLT-Softwareerweiterung Ereignisserver**
Softwaremodul zur Ereignisverwaltung und Weiterleitung
- Weiterleitung über Kommunikationsdienste FAX, SMS
  über D1 /D2/ E-Plus, E-Mail, Störmeldedrucker, Grafikdrucker, Leitwarte, ASCII
- Zielverwaltung zur Angabe von verschiedener Meldeziele
- Gruppenverwaltung zur Angabe von verschiedenen
  priorisierten Meldezielen
- Ereignisverwaltung zur Angabe verschiedener Gruppen
- Protokollierung aller weitergeleiteten Meldungen mit
  Datum, Zeit, Status
Menge: 1,000 St

**3.1.3 Installation/Inbetriebnahme GLT-Systeme**
- Aufbau und Montage der GLT-Hardware
- Installation des Betriebssystems
- Installation der notwendigen Treibersoftware
- Installation der Tabellenkalkulation
- Installation der GLT-Software
- Installation der GLT-Datenbank
- Durchführen der notwendigen ortsbedingten
  Anpassungen
- Einmalige Einweisung des Bedienungspersonals in die
  ordnungsgemäße Bedienung des GLT-Systems.
Menge: 1,000 psch

**3.1.4 Bereitstellung von Datenpunkten (Bacnet) an Leitstellentechnik**
Inbetriebnahme Fremdanbindung pro kommunikativen Datenpunkt. Für das funktionelle Zusammenwirken zwischen der DDC und dem Fremdsystem müssen folgende Voraussetzungen erforderlich sein:
- Die Installationen müssen fertig gestellt sein.
- Während der Inbetriebnahme steht der Systemspezialist
  der Fremdanbindung für alle Belange bei der Inbetriebnahme kostenlos zur Verfügung.
- die kommunikativen Datenpunkte gemäß der Datenpunktliste müssen zum Zeitpunkt der Inbetriebnahme an
  der Schnittstelle zur Verfügung stehen.
- Die Inbetriebnahme muss detailliert dokumentiert
  werden.
Menge: 50,000 St

### LOS 4 Allgemeine Leistungen / Wartung

#### Titel 4.1 Allgemeine Leistungen

**4.1.1 Anwendung internetbasierte Projektplattform**
Die Projektabwicklung erfolgt über Poolarserver. Die Plattform dient der zentralen Verwaltung und dem Austausch von aktuellen Projektplänen und -dokumentationen. Der Auftragnehmer stellt sicher, dass allen autorisierten Nutzern der Zugang zur Plattform gewährt wird und sorgt dafür, dass alle relevanten Dokumente, wie technische Zeichnungen und Zeitpläne, auf der Plattform hinterlegt sind. Die Plattform ermöglicht es den Nutzern, die aktuellen Versionen der Projektpläne herunterzuladen und einzusehen.
Menge: 1,000 psch

**4.1.2 Plotkosten für Pläne des AG**
Plotkosten für die Vervielfältigung der vom Projektserver als Grundlage für die Ausführung der eigenen Leistung heruntergeladenen Pläne (z. B. Grundrisse, Schnitte etc.). Für den Download und das Vervielfältigen dieser Pläne ist der AN selbst verantwortlich.
Menge: 1,000 psch

*Hinweis: Hinweis Stundenlohnarbeiten*
Anzubieten sind vermittelte Stundenlohnverrechnungssätze für folgende Arbeitskräfte-Gruppen:

- Meister, Polier und Gleichgestellte (z. B. Werkpolier, Schachtmeister,
  Montageleiter, Baustellenleiter, etc.)
- Vorarbeiter, Facharbeiter und Gleichgestellte (z. B. Spezialbaufacharbeiter,
  Baufacharbeiter, Obermonteure, Monteure, Gesellen, Maschinenführer,
  Fahrer und ähnliche Fachkräfte, etc.)
- Werker, Helfer und Gleichgestellte (z. B. Baufachwerker, Hilfsmonteure,
  Ungelernte, etc.)
- evtl. Auszubildende (unabhängig vom Ausbildungsjahr)

Mit den Stundenlohnverrechnungssätzen sind sämtliche Aufwendungen abgegolten, wie z. B. die Lohn- und Gehaltskosten (Tariflöhne einschl. etwaiger Lohnzulagen, Lohnzuschläge und vermögenswirksamer Leistungen), die Lohn- und Gehaltsnebenkosten (z. B. Auslösungen, Wegegelder, Wegzeitenentschädigungen, Fahrkostenerstattungen), die Sozialkassenbeiträge, ggf. Winterbauumlagen, die Gemeinkostenanteile sowie der Gewinn, jedoch ohne Umsatzsteuer, Zuschläge für etwaige Mehr-, Nacht-, Sonntags- und Feiertagsarbeiten sind ggf. gesondert nachzuweisen und werden nach den maßgeblichen Tarifen gesondert vergütet.

In die Verrechnungssätze sind die Lohn- und Gehaltskosten für die An- und Abfahrtszeiten einzurechnen. Sie werden nicht gesondert vergütet. In den Stundenlohnzetteln sind nur die auf der Baustelle anfallenden Stunden anzugeben, nicht aber die Wegezeiten.

Vom AG zu vertretende und anerkannte Warte- und Arbeitsunterbrechungszeiten werden wie Stundenlohnarbeiten vergütet.

Die Kosten für den Einsatz von Kleingeräten, Maschinen, Werkzeugen oder sonstigen Geräten bis 400 Euro Anschaffungswert (Netto) sowie die Kosten für den Einsatz von Gerüsten, deren Arbeitsbühnen bis zu 2 m über Gelände oder Fußboden liegen, sind in die Verrechnungssätze einzurechnen. Sie werden nicht gesondert vergütet.

Beschäftigt der Bieter bei einer der nachstehenden aufgeführten Arbeitskräfte-Gruppen keine Arbeitskräfte, hat er dies in einem Begleitschreiben zum Angebot anzugeben.

Stundenlohnarbeiten werden nur vergütet, wenn sie als solche vor ihrem Beginn ausdrücklich mit dem AG bzw. Bauleiter vereinbart worden sind (S2 Nr. 10 VOB/B).

Eventuell anfallende Regieleistungen sind vor Ausführung dem AG bzw. Bauleiter zu benennen und dessen schriftliche Freigabe einzuholen. Die Regiezettel müssen neben den aufgewendeten Stunden, die verarbeiteten Materialien, eingesetzten Geräte, das aktuelle Datum, die Namen und Qualifikation der Arbeitskräft sowie die fortlaufende Nummerierung ausweisen.

Regiezettel sind täglich der Bauleitung zur Unterschrift vorzulegen. Zusatzleistungen für Mehraufwendungen werden in folgenden Teilleistungen gesehen und können im Vorfeld nicht eingesehen und somit detailliert beschrieben werden:
- Unvorhergesehenes

**4.1.3 Stundensatz Werker/in, Helfer/in und Gleichgestellte**
Arbeiten, welche nicht in den Positionen erfasst sind und gegen Nachweis zur Ausführung kommen:
Werker/in, Helfer/in und Gleichgestellte
Menge: 5,000 h

**4.1.4 Stundensatz Vorarbeiter/in, Facharbeiter/in, Gleichgestellte**
Arbeiten, welche nicht in den Positionen erfasst sind und gegen Nachweis zur Ausführung kommen:
Vorarbeiter/in, Facharbeiter/in, Gleichgestellte
Menge: 5,000 h

**4.1.5 Stundensatz Monteur/in**
Arbeiten, welche nicht in den Positionen erfasst sind und gegen Nachweis zur Ausführung kommen:
Monteur/in
Menge: 5,000 h

**4.1.6 Stundensatz Obermonteur/in**
Arbeiten, welche nicht in den Positionen erfasst sind und gegen Nachweis zur Ausführung kommen:
Obermonteur/in
Menge: 5,000 h

**4.1.7 Stundensatz Ingenieur/in**
Arbeiten, welche nicht in den Positionen erfasst sind und gegen Nachweis zur Ausführung kommen:
Ingenieur/in
Menge: 5,000 h

#### Titel 4.2 Wartung

*Hinweis: Leitbeschreibung Wartungsarbeiten*
Der AG beabsichtigt die Wartungs- und Zustandhaltungsarbeiten der technischen Anlagen, bei denen die Wartung Einfluss auf die Sicherheit und Funktionsfähigkeit hat bzw. bei welchen wiederkehrende Prüfungen behördlich vorgeschrieben sind, an den AN zu übertragen.

Es besteht kein Anspruch auf Beauftragung dieser Leistung.

Anzubieten ist die jährliche Wartung aller gelieferten und montierten Anlagen zur Erfüllung der gemäß VOB/B § 13 zu gewährenden Mängelansprüche während der Gewährleistungszeit.

Leitbeschreibung für die in vorliegender Leistungsbeschreibung vorhandenen Anlagen bzw. Anlagenkomponenten.

Die Wartungs- und Instandhaltungsarbeiten umfassen sämtliche Bauteile. Der AN hat die Anlage in einem ordnungsgemäßen betriebsfähigen Zustand zu halten und alle Maßnahmen der Instandhaltung nach DIN 31051 durchzuführen.

Die Instandhaltungs- und Wartungsmaßnahmen sind nach den einschlägigen Vorschriften und Anweisungen der DIN, VDE und des VDMA und der Hersteller auszuführen. Für die Häufigkeit der Wartungen ist jeweils die kürzeste der gültigen Vorschriften und Anweisungen anzusetzen und zu kalkulieren.

Die Häufigkeit der Wartungen, Inspektionen usw. ist so abzustimmen, dass ein störungsfreier und wirtschaftlicher Betrieb sichergestellt ist und die behördlichen Vorschriften erfüllt werden. Der anzubietende Umfang ist als Komplettleistung zu sehen, auch wenn im Anhang einzelne Punkte nicht explizit ausgewiesen sind.

Für die technischen Geräte und Anlagen sind die Wartungsanlagen einschl. Reinigung nach dem Leistungsprogramm der VDMA-Einheitsblätter 24186 mindestens 2-mal pro Jahr auszuführen. Außerdem ist nach dem Leistungsprogramm der VDMA-Einheitsblätter 24176 mindestens 1-mal im Jahr eine Inspektion durchzuführen. Nach jeder Wartung bzw. Inspektion ist ein Protokoll anzufertigen und unaufgefordert dem AG zuzusenden. Werden bei der Inspektion Mängel festgestellt, so sind diese im Inspektionsbericht gesondert auszuweisen.

Die Inspektionsprotokolle sind in ihrer Form mit dem AG abzustimmen und müssen neben der Bestätigung der Durchführung der Inspektion/Wartung auch die technischen Ergebnisse der Soll-/Istwerte aufweisen.

Im Regelfall sind Wartungen, Inspektionen und Instandsetzungsarbeiten während der normalen Arbeitszeit (7:00 bis 17:00 Uhr) und in Absprache
mit dem AG und / oder dem Nutzer auszuführen. Sollten jedoch Arbeiten anfallen, die eine längere Betriebsunterbrechung der technischen Einrichtungen erforderlich machen, so sind diese Arbeiten auch außerhalb der normalen Arbeitszeit auszuführen. Der AN hat nach Benachrichtigung durch den AN auftretende Störungen an der Anlage unverzüglich zu beseitigen. Für die Beseitigung von Störungen an Anlagenteilen, die nach den Arbeitsstättenrichtlinien dauernd in Betrieb sein müssen, ist der Sonn- und Feiertags- sowie Nachtdienst sicherzustellen.

Sind Instandsetzungsarbeiten notwendig, so sind diese in Absprache mit dem AG in angemessener Frist durchzuführen. Vor Durchführung der Arbeiten ist der Beginn und die voraussichtliche Dauer mit dem AG und/oder dem Nutzer so abzustimmen, dass die Belange des Nutzers, insbesondere seine geschäftlichen Aktivitäten, berücksichtigt werden.

Der AN hat nur Original-Ersatzteile zu verwenden. Sollten die Ersatzteile nicht mehr hergestellt werden, so sind im Einvernehmen mit dem AG andere handelsübliche, dem Stand der Technik entsprechende, funktionstüchtige Ersatzteile zu verwenden.

Die Instandhaltungs- und Wartungsarbeiten dürfen nur von besonders dafür geschultem Personal durchgeführt werden. Die erforderlichen Geräte, Werkzeuge und Hilfsmittel sind vom AN zu stellen. Die Energien, wie z. B. Strom, Wasser, usw. werden -soweit vorhanden- kostenlos vom Eigentümer zur Verfügung gestellt.

Die Lieferung von Betriebsmitteln, wie z. B. Filter, Keilriemen, Motorbürsten, Schütze, Sicherungen, usw., werden extra vergütet. Der Austausch von Betriebsmitteln wird im Rahmen der Instandsetzungs- und Wartungsarbeiten durchgeführt.

Alle Maßnahmen sind u. a. nach dem jeweils gültigen Unfallverhütungsvorschriften der Berufsgenossenschaften durchzuführen.

Die Wartung beginnt parallel mit Beginn der Gewährleistungsfrist, d. h. nach Abnahme der Gesamtanlage. Die Wartung ist zunächst für den Zeitraum der Gewährleistung (4 Jahre) anzubieten.

Haftung für Wartung:
Der AN hat alle Schäden, die er oder seine Erfüllungsgehilfen an Anlagen, Geräten oder Einrichtungsgegenständen verursachen, zu beseitigen. Evtl. Folgeschäden gehen zu Lasten des AN.

Sollte der AN seinen übernommenen Verpflichtungen nicht nachkommen, so ist der AG nach Setzen einer angemessenen Nachfrist befugt, eine andere Firma mit den Arbeiten zu betrauen und den AN mit den hiermit in Zusammenhang stehenden Kosten zu belasten.

Der AN hat eine Haftpflichtversicherung für Personen-, Sach- und Vermögensschäden hierfür abzuschließen. Haftungssumme je Schadensfall in Absprache mit dem AG, mind. jedoch 1,0 Mio. Euro.

Allgemeine Festlegungen:
Zur Durchführung der Arbeiten stellt der AG dem AN die seitens des AN erstellten Bestandsunterlagen zweifach zur Verfügung. Die Unterlagen bleiben Eigentum des AG und sind bei Beendigung der Wartung zurückzugeben. Die beauftragten Firmen haben während der normalen Arbeitszeit bzw. nach Vereinbarung mit dem Nutzer freien Zugang zu den Anlagen, Maschinen und Aggregaten. Der AN hat die Hausordnung des Nutzers, insb. hinsichtlich Geheimhaltung und Datenschutz, einzuhalten. Hilfskräfte, Geräte, Hebezeuge, Werkzeuge, etc. können vom AG nicht zur Verfügung gestellt werden. Der Beauftragte des AG informiert über die Räumlichkeiten und evtl. eingetretene Störungen.

Der AN verpflichtet sich, keine Zeichnungen oder Schaltpläne an Dritte weiterzuleiten. Ferner sind keine Angaben über den Zustand oder die Leistung der Anlagen an Dritte zu machen.

Dieses abgefragte Wartungsangebot hat bis zu 6 Monate nach Stellung der Schlussrechnung Gültigkeit und wird im Beauftragungsfalle gesondert vom Bauherrn beauftragt.

*Hinweis: Auflistung zu wartenet Anlagen/Komponenten Gewerk MSR*
Gemäß Abstimmung mit dem Bauherrn sind die zuvor beschriebenen Wartungsarbeiten im Gewerk MSR für die gesamte Anlage anzubieten

**4.2.1 Wartungsvertrag MSR 1. Jahr**
*** Bedarfsposition ohne GB
Wartungsvertrag der in dieser Ausschreibung beschriebenen MSR-Anlagen. Alle Leistungen gemäß vorheriger Leitbeschreibung

im 1. Jahr
Menge: 1,000 psch

**4.2.2 Wartungsvertrag MSR 2. Jahr**
*** Bedarfsposition ohne GB
Wartungsvertrag der in dieser Ausschreibung beschriebenen MSR-Anlagen. Alle Leistungen gemäß vorheriger Leitbeschreibung

im 2. Jahr
Menge: 1,000 psch

**4.2.3 Wartungsvertrag MSR 3. Jahr**
*** Bedarfsposition ohne GB
Wartungsvertrag der in dieser Ausschreibung beschriebenen MSR-Analgen. Alle Leistungen gemäß vorheriger Leitbeschreibung

im 3. Jahr
Menge: 1,000 psch

**4.2.4 Wartungsvertrag MSR 4. Jahr**
*** Bedarfsposition ohne GB
Wartungsvertrag der in dieser Ausschreibung beschriebenen MSR-Anlagen. Alle Leistungen gemäß vorheriger Leitbeschreibung

im 4. Jahr
Menge: 1,000 psch
